# Separador de gorduras de poliéster reforçado com fibra de vidro (PRFV)

- Propriedade do ficheiro: CYPE INGENIEROS, S.A.
- Formato: FIEBDC-3/2002
- Âmbito geográfico: Brasil
- Moeda: BRL
- Custos indiretos: 3.00 %
- Despesas gerais: 13.00 %
- Lucro: 6.00 %
- IVA: 17.00 %

## U Urbanização interna do lote

### US Tratamento de esgoto sanitário doméstico

#### USA Acessórios

**USA030** Un Separador de gorduras de poliéster reforçado com fibra de vidro (PRFV).
Separador de gorduras de poliéster reforçado com fibra de vidro (PRFV), retangular, de 500 litros, de 2 litros/s de vazão máxima de águas cinzentas, com boca de acesso, boca de entrada e boca de saída de 110 mm de diâmetro.
Inclui: Marcação. Colocação. Ligação e verificação do seu correto funcionamento.
Critério de medição de projeto: Número de unidades previstas, segundo documentação gráfica de Projeto.
Critério de quantitativos de obra: Medir-se-á o número de unidades realmente executadas segundo especificações de Projeto.

| Código | Un | Descrição | Rendimento | Preço | Importância |
|---|---|---|---|---|---|
| mt46fgp120a | Un | Separador de gorduras de poliéster reforçado com fibra de vidro (PRFV), retangular, de 500 litros, de 2 litros/s de vazão máxima de águas cinzentas, com boca de acesso, boca de entrada e boca de saída de 110 mm de diâmetro, para pré-tratamento de águas residuais. (material) | 1.000 | 1530.88 | 1530.88 |
| mo008 | h | Encanador. (mão de obra) | 1.345 | 40.91 | 55.02 |
| mo107 | h | Ajudante de encanador. (mão de obra) | 1.345 | 30.78 | 41.40 |
| % | % | Custos diretos complementares | 2 % | 1627.30 | 32.55 |
|  |  | Custos diretos |  |  | 1659.85 |
