# Estação depuradora biológica de águas residuais

- Propriedade do ficheiro: CYPE INGENIEROS, S.A.
- Formato: FIEBDC-3/2002
- Âmbito geográfico: Brasil
- Moeda: BRL
- Custos indiretos: 3.00 %
- Despesas gerais: 13.00 %
- Lucro: 6.00 %
- IVA: 17.00 %

## U Urbanização interna do lote

### US Tratamento de esgoto sanitário doméstico

#### USE Estações de tratamento de águas

**USE012** Un Estação depuradora biológica de águas residuais, tecnologia VFL, capacidade para 40 a 120 utilizadores (população equivalente), carga média de matéria orgânica contaminante (DBO5) de 7,2 kg/dia e vazão máxima de água depurada de 16200 litros/dia.
Estação depuradora biológica de águas residuais, tecnologia VFL, capacidade para 40 a 120 utilizadores (população equivalente), carga média de matéria orgânica contaminante (DBO5) de 7,2 kg/dia e vazão máxima de água depurada de 16200 litros/dia, equipada com uma estação de bombeamento, um reactor biológico tipo AT, um compressor e um reservatório de lamas. Totalmente instalada e em funcionamento, sem incluir a escavação, a nivelação nem o enchimento do tardoz.
Inclui: Marcação. Colocação da estação depuradora. Ligação com as redes de abastecimento de água, de saneamento e elétrica. Colocação em funcionamento.
Critério de medição de projeto: Número de unidades previstas, segundo documentação gráfica de Projeto.
Critério de quantitativos de obra: Medir-se-á o número de unidades realmente executadas segundo especificações de Projeto.

| Código | Un | Descrição | Rendimento | Preço | Importância |
|---|---|---|---|---|---|
| mt46edb010l | Un | Estação depuradora biológica de águas residuais, tecnologia VFL, capacidade para 40 a 120 utilizadores (população equivalente), carga média de matéria orgânica contaminante (DBO5) de 7,2 kg/dia e vazão máxima de água depurada de 16200 litros/dia, equipada com uma estação de bombeamento, um reactor biológico tipo AT, um compressor e um reservatório de lamas. (material) | 1.000 | 103307.01 | 103307.01 |
| mq04cag010a | h | Caminhão com grua de carga máxima 6 t. (equipamento) | 1.159 | 139.25 | 161.39 |
| mo008 | h | Encanador. (mão de obra) | 9.324 | 25.85 | 241.03 |
| mo107 | h | Ajudante de encanador. (mão de obra) | 9.324 | 19.79 | 184.52 |
| mo003 | h | Eletricista. (mão de obra) | 2.331 | 25.85 | 60.26 |
| mo102 | h | Ajudante de eletricista. (mão de obra) | 2.331 | 19.79 | 46.13 |
| % | % | Custos diretos complementares | 2 % | 104000.34 | 2080.01 |
|  |  | Custos diretos |  |  | 106080.35 |
