# Vedação de terreno, de grelha electrossoldada

- Propriedade do ficheiro: CYPE INGENIEROS, S.A.
- Formato: FIEBDC-3/2002
- Âmbito geográfico: Brasil
- Moeda: BRL
- Custos indiretos: 3.00 %
- Despesas gerais: 13.00 %
- Lucro: 6.00 %
- IVA: 17.00 %

## U Urbanização interna do lote

### UV Vedações

#### UVE Grelhas eletrossoldadas

**UVE010** m Vedação de terreno, de grelha electrossoldada.
Vedação de terreno formada por painéis de grelha electrossoldada com chapa de aço galvanizado de 30x2 mm em quadrícula de 30x30 mm, com caixilho electrossoldado e postes de perfil oco de aço galvanizado, de seção quadrada 40x40x1,5 mm e 1 m de altura, separados 2 m entre si e engastados em apoios de concreto ou muretes de alvenaria ou concreto. Inclusive acessórios para a fixação dos painéis de grelha electrossoldada aos postes metálicos.
Inclui: Marcação. Execução de aberturas para colocação dos postes. Colocação dos postes. Concretagem. Aprumo e alinhamento dos postes. Colocação dos painéis de grelha.
Critério de medição de projeto: Comprimento medido segundo documentação gráfica de Projeto, descontando o comprimento das aberturas de portas e cancelas.
Critério de quantitativos de obra: Medir-se-á o comprimento realmente executado segundo especificações de Projeto, descontando o comprimento das aberturas de portas e cancelas.

| Código | Un | Descrição | Rendimento | Preço | Importância |
|---|---|---|---|---|---|
| mt26btr010a | m² | Grelha electrossoldada com chapa de aço galvanizado de 30x2 mm em quadrícula de 30x30 mm, com caixilho electrossoldado. (material) | 1.000 | 145.24 | 145.24 |
| mt52vpm020a | Un | Poste de perfil oco de aço galvanizado, de seção quadrada 40x40x1,5 mm e 1 m de altura. (material) | 0.550 | 14.74 | 8.11 |
| mt52vpm052 | Un | Acessórios para a fixação dos painéis de grelha electrossoldada aos postes metálicos. (material) | 1.000 | 7.85 | 7.85 |
| mt10hmf060ana | m³ | Concreto simples C20 classe de agressividade ambiental I e tipo de ambiente rural, brita 1, consistência S50, dosado em central, segundo ABNT NBR 8953. (material) | 0.015 | 318.46 | 4.78 |
| mo018 | h | Serralheiro. (mão de obra) | 0.290 | 33.72 | 9.78 |
| mo059 | h | Ajudante de serralheiro. (mão de obra) | 0.290 | 31.41 | 9.11 |
| mo041 | h | Oficial de obras de construção civil. (mão de obra) | 0.290 | 33.34 | 9.67 |
| mo087 | h | Ajudante de obras de construção civil. (mão de obra) | 0.290 | 31.49 | 9.13 |
| % | % | Custos diretos complementares | 2 % | 203.67 | 4.07 |
|  |  | Custos diretos |  |  | 207.74 |
