# Portão em vedação de terreno

- Propriedade do ficheiro: CYPE INGENIEROS, S.A.
- Formato: FIEBDC-3/2002
- Âmbito geográfico: Brasil
- Moeda: BRL
- Custos indiretos: 3.00 %
- Despesas gerais: 13.00 %
- Lucro: 6.00 %
- IVA: 17.00 %

## U Urbanização interna do lote

### UV Vedações

#### UVP Portões

**UVP010** Un Portão em vedação de terreno.
Portão de chapa de aço galvanizado, acabamento lacado, de uma folha de abrir, dimensões 300x200 cm, perfis retangulares em marco soco inferior realizado com chapa grecada de 1,2 mm de espessura nas duas faces, para acesso de veículos. Abertura manual. Inclusive dobradiças ou ancoragens metálicas laterais dos caixilhos, armadura portante do portão e trabalhos de união a vedação, elementos de ancoragem, ferragens de segurança e fecho, acabamento com primer antioxidante e acessórios.
Inclui: Marcação. Colocação e montagem do poste de fixação. Instalação do portão. Concretagem. Montagem do sistema de abertura. Montagem do sistema de acionamento. Inspeção e lubrificação dos mecanismos.
Critério de medição de projeto: Número de unidades previstas, segundo documentação gráfica de Projeto.
Critério de quantitativos de obra: Medir-se-á o número de unidades realmente executadas segundo especificações de Projeto.

| Código | Un | Descrição | Rendimento | Preço | Importância |
|---|---|---|---|---|---|
| mt10hmf060ata | m³ | Concreto simples C25 classe de agressividade ambiental I e tipo de ambiente rural, brita 1, consistência S50, dosado em central, segundo ABNT NBR 8953. (material) | 0.090 | 342.95 | 30.87 |
| mt08aaa010a | m³ | Água. (material) | 0.012 | 3.83 | 0.05 |
| mt01arg005a | t | Areia de pedreira, para argamassa preparada em obra. (material) | 0.098 | 51.13 | 5.01 |
| mt08cem002 | kg | Cimento cinza em sacos. (material) | 15.000 | 0.63 | 9.45 |
| mt26vpc010a | m² | Portão metálico em vedação exterior, para acesso de veículos, uma folha de abrir, de chapa de aço galvanizado, acabamento lacado com dobradiças ou ancoragens metálicas nos laterais dos caixilhos, armadura portante da cancela, elementos de ancoragem, ferragens de segurança e fecho, acabamento com aplicação de primer antioxidante e acessórios. (material) | 6.000 | 1007.12 | 6042.72 |
| mq06hor010 | h | Betoneira elétrica com uma capacidade de amassamento de 160 l. (equipamento) | 0.049 | 13.50 | 0.66 |
| au00auh040 |  | Vibrador de concreto, elétrico. | 1.000 | 0.00 | 0.00 |
| mo041 | h | Oficial de obras de construção civil. (mão de obra) | 3.831 | 33.34 | 127.73 |
| mo087 | h | Ajudante de obras de construção civil. (mão de obra) | 4.389 | 31.49 | 138.21 |
| mo018 | h | Serralheiro. (mão de obra) | 1.254 | 33.72 | 42.28 |
| mo059 | h | Ajudante de serralheiro. (mão de obra) | 1.254 | 31.41 | 39.39 |
| % | % | Custos diretos complementares | 2 % | 6436.37 | 128.73 |
|  |  | Custos diretos |  |  | 6565.10 |
