# Vedação de terreno, de tela eletrossoldada

- Propriedade do ficheiro: CYPE INGENIEROS, S.A.
- Formato: FIEBDC-3/2002
- Âmbito geográfico: Brasil
- Moeda: BRL
- Custos indiretos: 3.00 %
- Despesas gerais: 13.00 %
- Lucro: 6.00 %
- IVA: 17.00 %

## U Urbanização interna do lote

### UV Vedações

#### UVT Malhas metálicas

**UVT020** m Vedação de terreno, de tela eletrossoldada.
Vedação de terreno formada por painéis de tela eletrossoldada, de 50x50 mm de espaçamento da malha e 4 mm de diâmetro, acabamento galvanizado, com marco de perfil oco de aço galvanizado de seção 20x20x1,5 mm e postes de perfil oco de aço galvanizado, de seção quadrada 40x40x1,5 mm e 1 m de altura, separados 2 m entre si e engastados em muros de alvenaria ou concreto. Inclusive argamassa de cimento para assentamento dos postes e acessórios para a fixação dos painéis de tela eletrossoldada aos postes metálicos.
Critérios considerados na determinação do preço da unidade de obra: O preço não inclui o muro.
Inclui: Marcação. Execução de aberturas para colocação dos postes. Colocação dos postes. Derramamento da argamassa. Aprumo e alinhamento dos postes. Colocação dos painéis de malha.
Critério de medição de projeto: Comprimento medido segundo documentação gráfica de Projeto, descontando as aberturas de comprimento maior de 1 m.
Critério de quantitativos de obra: Medir-se-á o comprimento realmente executado segundo especificações de Projeto, descontando as aberturas de comprimento maior de 1 m.

| Código | Un | Descrição | Rendimento | Preço | Importância |
|---|---|---|---|---|---|
| mt52vse010a | m² | Painel de tela eletrossoldada, de 50x50 mm de espaçamento da malha e 4 mm de diâmetro, acabamento galvanizado. (material) | 1.000 | 26.18 | 26.18 |
| mt52vpm020a | Un | Poste de perfil oco de aço galvanizado, de seção quadrada 40x40x1,5 mm e 1 m de altura. (material) | 0.550 | 14.74 | 8.11 |
| mt52vpm010a | m | Perfil oco de aço galvanizado, de seção quadrada 20x20x1,5 mm. (material) | 3.000 | 6.91 | 20.73 |
| mt52vpm051 | Un | Acessórios para a fixação dos painéis de tela eletrossoldada aos postes metálicos. (material) | 1.000 | 7.48 | 7.48 |
| mt08aaa010a | m³ | Água. (material) | 0.006 | 3.83 | 0.02 |
| mt01arg005a | t | Areia de pedreira, para argamassa preparada em obra. (material) | 0.015 | 51.13 | 0.77 |
| mt08cem002 | kg | Cimento cinza em sacos. (material) | 3.800 | 0.63 | 2.39 |
| mt08adt010 | kg | Aditivo hidrófugo para impermeabilização de argamassas ou concretos. (material) | 0.076 | 3.06 | 0.23 |
| op00tal010 |  | Furadeira. | 1.000 | 0.00 | 0.00 |
| op00ato010 |  | Parafusadeira. | 1.000 | 0.00 | 0.00 |
| au00auh040 |  | Vibrador de concreto, elétrico. | 1.000 | 0.00 | 0.00 |
| mo087 | h | Ajudante de obras de construção civil. (mão de obra) | 0.116 | 31.49 | 3.65 |
| mo018 | h | Serralheiro. (mão de obra) | 0.348 | 33.72 | 11.73 |
| mo059 | h | Ajudante de serralheiro. (mão de obra) | 0.348 | 31.41 | 10.93 |
| % | % | Custos diretos complementares | 3 % | 92.22 | 2.77 |
|  |  | Custos diretos |  |  | 94.99 |
