# Valeta

- Propriedade do ficheiro: CYPE INGENIEROS, S.A.
- Formato: FIEBDC-3/2002
- Âmbito geográfico: Brasil
- Moeda: BRL
- Custos indiretos: 3.00 %
- Despesas gerais: 13.00 %
- Lucro: 6.00 %
- IVA: 17.00 %

## U Urbanização interna do lote

### UX Pisos exteriores

#### UXB Meios-fios

**UXB030** m Valeta.
Valeta formada por peças pré-fabricadas de concreto bicamada, 8/6,5x50x50 cm, rejuntamento com argamassa de cimento, confeccionada em obra, dosificação 1:6, sobre lastro de concreto simples C20 classe de agressividade ambiental I e tipo de ambiente rural, brita 1, consistência S50 de 20 cm de espessura, concretagem desde caminhão, espalhamento e vibração manual com régua vibradora de 3 m, com acabamento com pré-execução de mestras e nivelado, segundo caimentos do projeto e colocado sobre solo de fundação com índice CBR > 5 (California Bearing Ratio), não incluído neste preço. Inclusive limpeza. Completamente acabada, sem incluir a escavação.
Inclui: Concretagem e espalhamento do concreto. Colocação das peças. Rejuntamento com argamassa. Assentamento e nivelamento.
Critério de medição de projeto: Comprimento medido segundo documentação gráfica de Projeto.
Critério de quantitativos de obra: Medir-se-á o comprimento realmente executado segundo especificações de Projeto.

| Código | Un | Descrição | Rendimento | Preço | Importância |
|---|---|---|---|---|---|
| mt10hmf060ana | m³ | Concreto simples C20 classe de agressividade ambiental I e tipo de ambiente rural, brita 1, consistência S50, dosado em central, segundo ABNT NBR 8953. (material) | 0.200 | 318.46 | 63.69 |
| mt08aaa010a | m³ | Água. (material) | 0.006 | 3.83 | 0.02 |
| mt01arg005a | t | Areia de pedreira, para argamassa preparada em obra. (material) | 0.018 | 51.13 | 0.92 |
| mt08cem002 | kg | Cimento cinza em sacos. (material) | 2.750 | 0.63 | 1.73 |
| mt11cun120a | Un | Peça pré-fabricada de concreto bicamada para valeta, 8/6,5x50x50 cm. (material) | 2.100 | 7.90 | 16.59 |
| mq04dua020b | h | Dumper de descarga frontal de 2 t de carga útil. (equipamento) | 0.037 | 40.61 | 1.50 |
| mq06vib020 | h | Régua vibradora de 3 m. (equipamento) | 0.104 | 20.47 | 2.13 |
| mq06hor010 | h | Betoneira elétrica com uma capacidade de amassamento de 160 l. (equipamento) | 0.009 | 13.50 | 0.12 |
| op00amo010 |  | Esmerilhadeira. | 1.000 | 0.00 | 0.00 |
| mo041 | h | Oficial de obras de construção civil. (mão de obra) | 0.431 | 33.34 | 14.37 |
| mo087 | h | Ajudante de obras de construção civil. (mão de obra) | 0.884 | 31.49 | 27.84 |
| % | % | Custos diretos complementares | 2 % | 128.91 | 2.58 |
|  |  | Custos diretos |  |  | 131.49 |
