# Piso em material granular, uso de pedestres

- Propriedade do ficheiro: CYPE INGENIEROS, S.A.
- Formato: FIEBDC-3/2002
- Âmbito geográfico: Brasil
- Moeda: BRL
- Custos indiretos: 3.00 %
- Despesas gerais: 13.00 %
- Lucro: 6.00 %
- IVA: 17.00 %

## U Urbanização interna do lote

### UX Pisos exteriores

#### UXO De material granular

**UXO010** m² Piso em material granular, uso de pedestres.
Piso de pedestres, em material granular, de 10 cm de espessura, realizado com areia calcária, espalhada e nivelada com motoniveladora, sobre base firme existente, não incluída neste preço. Incluindo, nivelamento prévio, espalhamento, reforço de bordas, humidificação, compactação e limpeza.
Inclui: Carga e transporte no local de trabalho do material de enchimento e irrigação do mesmo. Aplicação do material de enchimento em camadas de espessura uniforme. Perfilamento de bordas. Irrigação da camada. Compactação através de cilindro vibratório. Nivelamento.
Critério de medição de projeto: Superfície medida em projeção horizontal, segundo documentação gráfica de Projeto.
Critério de quantitativos de obra: Medir-se-á, em projeção horizontal, a superfície realmente executada segundo especificações de Projeto.

| Código | Un | Descrição | Rendimento | Preço | Importância |
|---|---|---|---|---|---|
| mt01arp040a | m³ | Areia calcária selecionada de britagem, cor, com granulometria de 0 a 5 mm de diâmetro. (material) | 0.120 | 66.90 | 8.03 |
| mq01mot010a | h | Motoniveladora de 141 kW. (equipamento) | 0.006 | 296.98 | 1.78 |
| mq02rot030a | h | Compactador tandem auto-propulsado, de 63 kW, de 8,75 t, largura de trabalho 168 cm. (equipamento) | 0.006 | 171.49 | 1.03 |
| mq02cia020j | h | Caminhão cisterna, de 8 m³ de capacidade. (equipamento) | 0.005 | 465.16 | 2.33 |
| mo041 | h | Oficial de obras de construção civil. (mão de obra) | 0.002 | 33.34 | 0.07 |
| mo087 | h | Ajudante de obras de construção civil. (mão de obra) | 0.006 | 31.49 | 0.19 |
| % | % | Custos diretos complementares | 2 % | 13.43 | 0.27 |
|  |  | Custos diretos |  |  | 13.70 |
