# Ensaio de ladrilho de concreto

- Propriedade do ficheiro: CYPE INGENIEROS, S.A.
- Formato: FIEBDC-3/2002
- Âmbito geográfico: Brasil
- Moeda: BRL
- Custos indiretos: 3.00 %
- Despesas gerais: 13.00 %
- Lucro: 6.00 %
- IVA: 17.00 %

## X Controle de qualidade e ensaios

### XB Pisos

#### XBH Concreto

**XBH010** Un Ensaio de ladrilho de concreto.
Ensaios a realizar em laboratório acreditado na área técnica correspondente, sobre uma amostra de ladrilho de concreto, recolhida em obra, para a determinação das seguintes características: aspecto superficial, forma e dimensões, resistência à abrasão, resistência climática, resistência ao deslizamento. Incluindo deslocamento à obra, coleta de amostra e relatório de resultados.
Inclui: Deslocamento à obra. Coleta de amostras. Realização dos ensaios. Redação de relatório dos resultados dos ensaios realizados.
Critério de medição de projeto: Ensaio a realizar, segundo documentação do Plano de controle de qualidade.

| Código | Un | Descrição | Rendimento | Preço | Importância |
|---|---|---|---|---|---|
| mt49bah010 | Un | Ensaio para determinar o aspecto superficial de uma amostra de ladrilho de concreto, inclusive deslocamento à obra, coleta de amostra e relatório de resultados. (material) | 1.000 | 196.54 | 196.54 |
| mt49bah020 | Un | Ensaio para determinar a forma e as dimensões de uma amostra de ladrilho de concreto, inclusive deslocamento à obra, coleta de amostra e relatório de resultados. (material) | 1.000 | 438.39 | 438.39 |
| mt49bah040 | Un | Ensaio para determinar a resistência à abrasão de uma amostra de ladrilho de concreto, inclusive deslocamento à obra, coleta de amostra e relatório de resultados. (material) | 1.000 | 520.74 | 520.74 |
| mt49bah050 | Un | Ensaio para determinar a resistência climática de uma amostra de ladrilho de concreto, inclusive deslocamento à obra, coleta de amostra e relatório de resultados. (material) | 1.000 | 438.39 | 438.39 |
| mt49bah060 | Un | Ensaio para determinar a resistência ao deslizamento de uma amostra de ladrilho de concreto, inclusive deslocamento à obra, coleta de amostra e relatório de resultados. (material) | 1.000 | 460.95 | 460.95 |
| % | % | Custos diretos complementares | 2 % | 2055.01 | 41.10 |
|  |  | Custos diretos |  |  | 2096.11 |
