# Linha de vida horizontal permanente, de cabo de aço, com amortecedor de quedas

- Propriedade do ficheiro: CYPE INGENIEROS, S.A.
- Formato: FIEBDC-3/2002
- Âmbito geográfico: Brasil
- Moeda: BRL
- Custos indiretos: 3.00 %
- Despesas gerais: 13.00 %
- Lucro: 6.00 %
- IVA: 17.00 %

## Y Segurança e saúde

### YC Sistemas de proteção coletiva

#### YCL Linhas e dispositivos de ancoragem

**YCL120** Un Linha de vida horizontal permanente, de cabo de aço, com amortecedor de quedas.
Linha de vida permanente, de cabo de aço, com amortecedor de quedas, de 10 m de comprimento, classe C, composta por 1 ancoragem terminal de liga de alumínio L-2653 com tratamento térmico T6, acabamento com tinta epóxi-poliéster; 1 ancoragem terminal com amortecedor de aço inoxidável AISI 316, acabamento brilhante; 1 ancoragem intermediária de liga de alumínio L-2653 com tratamento térmico T6, acabamento com tinta epóxi-poliéster; cabo flexível de aço galvanizado, de 10 mm de diâmetro, composto por 7 cordões de 19 fios; tensor com olhal em um extremo e gancho no extremo oposto; conjunto de um fixador de cabos e um terminal manual; protetor para cabo; placa de sinalização e conjunto de dois precintos de segurança. Inclusive elementos de fixação para a fixação dos componentes da linha de vida ao suporte.
Critério de medição de projeto: Número de unidades previstas, segundo Plano de Segurança e Saúde.
Critério de quantitativos de obra: Medir-se-á o número de unidades realmente colocadas segundo especificações do Plano de Segurança e Saúde.

| Código | Un | Descrição | Rendimento | Preço | Importância |
|---|---|---|---|---|---|
| mt50spl110 | Un | Ancoragem terminal de liga de alumínio L-2653 com tratamento térmico T6, acabamento com tinta epóxi-poliéster. (material) | 2.000 | 36.01 | 72.02 |
| mt50spl105a | Un | Fixação composta por bucha química, arruela e parafuso de aço de 12 mm de diâmetro e 80 mm de comprimento. (material) | 10.000 | 14.55 | 145.50 |
| mt50spl100 | Un | Ancoragem terminal com amortecedor, de aço inoxidável AISI 316, acabamento brilhante. (material) | 1.000 | 315.24 | 315.24 |
| mt50spl005 | Un | Fixação composta por bucha química, arruela e parafuso de aço inoxidável de 12 mm de diâmetro e 80 mm de comprimento. (material) | 4.000 | 17.64 | 70.56 |
| mt50spl120 | Un | Ancoragem intermediária de liga de alumínio L-2653 com tratamento térmico T6, acabamento com tinta epóxi-poliéster. (material) | 1.000 | 93.69 | 93.69 |
| mt50spl130a | m | Cabo flexível de aço galvanizado, de 10 mm de diâmetro, composto por 7 cordões de 19 fios, inclusive prensado terminal com casquilho de cobre e guarda cabo em um extremo. (material) | 10.500 | 6.43 | 67.52 |
| mt50spl040 | Un | Tensor com olhal em um extremo e gancho no extremo oposto. (material) | 1.000 | 242.50 | 242.50 |
| mt50spl050 | Un | Conjunto de um fixador de cabos e um terminal manual, de aço inoxidável. (material) | 1.000 | 91.85 | 91.85 |
| mt50spl080 | Un | Protetor para cabo, de PVC, cor amarelo. (material) | 1.000 | 14.70 | 14.70 |
| mt50spl060 | Un | Placa de sinalização da linha de vida. (material) | 1.000 | 45.56 | 45.56 |
| mt50spl070 | Un | Conjunto de dois precintos de segurança. (material) | 1.000 | 55.11 | 55.11 |
| mo119 | h | Oficial de 1ª Montador de proteções e sinalização de Segurança e Saúde. (mão de obra) | 0.773 | 33.34 | 25.77 |
| mo120 | h | Operário Montador de proteções e sinalização de Segurança e Saúde. (mão de obra) | 1.160 | 28.94 | 33.57 |
| % | % | Custos diretos complementares | 2 % | 1273.59 | 25.47 |
|  |  | Custos diretos |  |  | 1299.06 |
