# Duto de entulho

- Propriedade do ficheiro: CYPE INGENIEROS, S.A.
- Formato: FIEBDC-3/2002
- Âmbito geográfico: Brasil
- Moeda: BRL
- Custos indiretos: 3.00 %
- Despesas gerais: 13.00 %
- Lucro: 6.00 %
- IVA: 17.00 %

## Y Segurança e saúde

### YC Sistemas de proteção coletiva

#### YCV Protecão durante descarga de materiais

**YCV010** m Duto de entulho.
Fornecimento, montagem e desmontagem de duto para descarga de entulho, composta por 3 tubos e 1 boca de descarga de polietileno, de 49 cm de diâmetro superior e 40 cm de diâmetro inferior, com suportes e correntes metálicas, por cada piso de até 3 m de pé direito, amortizável em 5 utilizações, fixada à laje através de escoras metálicas telescópicas, acessórios e elementos de fixação, amortizáveis em 5 utilizações.
Critério de medição de projeto: Comprimento medido segundo Plano de Segurança e Saúde.
Critério de quantitativos de obra: Será medido o comprimento realmente montado segundo especificações do Plano de Segurança e Saúde.

| Código | Un | Descrição | Rendimento | Preço | Importância |
|---|---|---|---|---|---|
| mt50spc010 | Un | Duto de entulho, de polietileno, de 49 cm de diâmetro superior, 40 cm de diâmetro inferior e 106 cm de altura, com suportes e correntes metálicas. (material) | 0.182 | 106.55 | 19.39 |
| mt50spc020 | Un | Boca de descarga, de polietileno, para duto de entulho, de 49 cm de diâmetro superior, 40 cm de diâmetro inferior e 86,5 cm de altura, com suportes e correntes metálicas. (material) | 0.061 | 143.29 | 8.74 |
| mt50spc030 | Un | Acessórios e elementos de fixação de duto de entulho. (material) | 0.200 | 8.49 | 1.70 |
| mt50spa081a | Un | Escora metálica telescópica, até 3 m de altura. (material) | 0.121 | 49.12 | 5.94 |
| mo120 | h | Operário Montador de proteções e sinalização de Segurança e Saúde. (mão de obra) | 0.483 | 28.94 | 13.98 |
| % | % | Custos diretos complementares | 2 % | 49.75 | 1.00 |
|  |  | Custos diretos |  |  | 50.75 |
