# Reabilitação energética de fachada

- Propriedade do ficheiro: CYPE INGENIEROS, S.A.
- Formato: FIEBDC-3/2002
- Âmbito geográfico: Brasil
- Custos indiretos: 0.03 %
- Despesas gerais: 13.00 %
- Lucro: 6.00 %
- IVA: 17.00 %

## Z Reabilitação energética

### ZF Paramentos verticais: adição de isolamento térmico

#### ZFG Sistemas de isolamento exterior e revestimento de fachadas

**ZFG020** m² Reabilitação energética de fachada, através de revestimento exterior de fachada W681 "KNAUF" Aquapanel composto por uma estrutura metálica de aço galvanizado de perfis horizontais de 30x30 e mestras verticais de 60x27 mm e 0,6 mm de espessura com uma modulação de 400 mm, sobre a que se aparafusa uma placa Aquapanel Outdoor de 12,5 mm de espessura, fixada ao suporte base com esquadras e criando uma caixa de ar de 20 mm de espessura mínima; isolamento de painel rígido de lã mineral, não revestido, de 40 mm de espessura, fixado ao suporte base e argamassa para revestimento exterior acabamento pétreo.
Reabilitação energética de fachada, através de revestimento exterior de fachada W681 "KNAUF" composto por uma estrutura metálica de aço galvanizado de perfis horizontais de 30x30 e mestras verticais de 60x27 mm e 0,6 mm de espessura com uma modulação de 400 mm, sobre a que se aparafusa uma placa Aquapanel Outdoor de 12,5 mm de espessura, fixada ao suporte base com esquadras e criando uma caixa de ar de 20 mm de espessura mínima; isolamento de painel rígido de lã mineral, não revestido, de 40 mm de espessura, resistência térmica 1,15 m²K/W, condutibilidade térmica 0,034 W/(mK), colocado ao alto para evitar pontes térmicas, fixado ao suporte base e posterior vedação de todas as uniões entre painéis com fita de vedação de juntas e argamassa para revestimento exterior acabamento pétreo. Entre os perfis e a placa exterior será colocada uma barreira impermeável de água Tyvek. Incluindo parte proporcional de fita acústica, parafusos, fixações, fita autocolante, argamassa e fita de juntas, argamassa superficial e malha de fibra de vidro e tinta de fundo. Totalmente montado.
Inclui: Marcação. Colocação da fita acústica. Fixação das esquadros ao suporte base. Corte e preparação do isolamento. Fixação do isolamento. Fixação da estrutura metálica. Colocação da tela impermeabilizante. Colocação e aparafusamento da placa à estrutura. Tratamento de aberturas. Nivelação e alisamento com argamassa de juntas. Colocação de fita de juntas. Espalhamento da camada de argamassa base e colocação da malha. Aplicação da camada de tinta de fundo. Aplicação da camada de argamassa.
Critério de medição de projeto: Superfície medida segundo documentação gráfica de Projeto, sem duplicar esquinas nem encontros, descontando as aberturas de superfície maior de 3 m².
Critério de quantitativos de obra: Medir-se-á a superfície realmente executada segundo especificações de Projeto, sem duplicar esquinas nem encontros, descontando as aberturas de superfície maior de 3 m².

| Código | Un | Descrição | Rendimento | Preço | Importância |
|---|---|---|---|---|---|
| mt12pck020d | m | Fita acústica de dilatação "KNAUF" de 95 mm de largura. (material) | 1.000 | 0.54 | 0.54 |
| mt12pak150b | Un | Esquadra de aço galvanizado, de 120x50 mm, 60 mm de largura e 2 mm de espessura, "KNAUF". (material) | 1.600 | 1.47 | 2.35 |
| mt12psg220 | Un | Fixação composta por bucha e parafuso 5x27. (material) | 3.200 | 0.07 | 0.22 |
| mt16lra020zo | m² | Painel rígido de lã mineral, não revestido, de 40 mm de espessura, resistência térmica 1,15 m²K/W, condutibilidade térmica 0,034 W/(mK). (material) | 1.000 | 6.28 | 6.28 |
| mt16aaa030 | m | Fita autocolante para vedação de juntas. (material) | 0.440 | 0.38 | 0.17 |
| mt12pfk012a | m | Perfil U 30/30 de chapa de aço galvanizado, sistemas "KNAUF", espessura 0,55 mm. (material) | 0.700 | 1.46 | 1.02 |
| mt12pfk011a | m | Mestra 60/27 "KNAUF" de chapa de aço galvanizado. (material) | 2.750 | 1.67 | 4.59 |
| mt12pak070 | m² | Lâmina impermeável à água e permeável ao vapor de água, Tyvek Aquapanel Outdoor "KNAUF". (material) | 1.100 | 5.23 | 5.75 |
| mt12pak010a | m² | Placa Aquapanel Outdoor "KNAUF" 12,5x1200x2400 com alma de cimento Portland, revestida com uma camada de fibra de vidro embutida em ambas as faces. (material) | 1.000 | 26.64 | 26.64 |
| mt12pak040b | Un | Parafuso Aquapanel Maxi TB 39 mm "KNAUF". (material) | 20.000 | 0.10 | 2.00 |
| mt12pak060 | kg | Argamassa para juntas Aquapanel "KNAUF", cor cinzento. (material) | 0.600 | 2.79 | 1.67 |
| mt12pak050 | m | Fita de juntas Aquapanel Outdoor "KNAUF". (material) | 2.100 | 0.57 | 1.20 |
| mt12pak100a | m² | Malha superficial Aquapanel Outdoor "KNAUF" de fibra de vidro, cor branco. (material) | 1.100 | 2.35 | 2.59 |
| mt12pak090a | kg | Argamassa superficial Aquapanel "KNAUF", cor branco. (material) | 7.800 | 1.79 | 13.96 |
| mt12pak085 | l | Tinta de fundo incolor de siloxano GRC "KNAUF". (material) | 0.150 | 4.17 | 0.63 |
| mt12pak120 | kg | Tinta de fundo à base de copolímeros acrílicos modificados GRC "KNAUF", cor a escolher, para argamassa de acabamento pétreo. (material) | 0.150 | 3.87 | 0.58 |
| mt12pak130 | kg | Argamassa GRC "KNAUF", à base de copolímeros acrílicos modificados com siloxano, acabamento pétreo, cor a escolher. (material) | 0.400 | 4.48 | 1.79 |
| op00ato010 |  | Parafusadeira. | 1.000 | 0.00 | 0.00 |
| mo048 | h | Oficial de 1ª montador de sistemas de fachadas pré-fabricadas. (mão de obra) | 0.801 | 6.40 | 5.13 |
| mo091 | h | Ajudante de montador de sistemas de fachadas pré-fabricadas. (mão de obra) | 0.801 | 3.83 | 3.07 |
| % | % | Custos diretos complementares | 2 % | 80.18 | 1.60 |
|  |  | Custos diretos |  |  | 81.78 |
