# Reabilitação energética de fachadas e paredes divisórias através do sistema "ISOVER" de isolamento termo-acústico e revestimento interior autoportante

- Propriedade do ficheiro: CYPE INGENIEROS, S.A.
- Formato: FIEBDC-3/2002
- Âmbito geográfico: Brasil
- Custos indiretos: 3.00 %
- Despesas gerais: 13.00 %
- Lucro: 6.00 %
- IVA: 17.00 %

## Z Reabilitação energética

### ZF Paramentos verticais: adição de isolamento térmico

#### ZFT Sistemas de isolamento interior através de revestimento interior

**ZFT021** m² Reabilitação energética de fachadas e paredes divisórias através do sistema "ISOVER" de isolamento termo-acústico e revestimento interior autoportante, colocado em paredes divisórias interiores e pelo interior de paredes exteriores, formado por placa de gesso acartonado A / - 1200 / comprimento / 15 / borda afinado, aparafusada diretamente a uma estrutura autoportante contraventada, e isolamento de painel rígido de lã mineral Arena de alta densidade, Arena Óptima "ISOVER", de 15 mm de espessura, não revestido, colocado no espaço entre o paramento e as mestras; e camada de tinta plástica com textura lisa, cor branca, acabamento mate, com uma demão de tinta de fundo com tinta de fundo à base de copolímeros acrílicos em suspensão aquosa e duas demãos de acabamento com tinta plástica (rendimento: 0,187 l/m² cada demão).
Reabilitação energética de fachadas e paredes divisórias através do sistema "ISOVER" de isolamento termo-acústico e revestimento interior autoportante, colocado em paredes divisórias interiores e pelo interior de paredes exteriores, formado por placa de gesso acartonado A / - 1200 / comprimento / 15 / borda afinado, aparafusada diretamente a uma estrutura autoportante contraventada, de aço galvanizado, composta por perfis horizontais de 30x30 mm, solidamente fixados ao piso e ao teto e composta por perfis horizontais de 30x30 mm, com uma modulação de 600 mm, fixadas ao paramento, e isolamento de painel rígido de lã mineral Arena de alta densidade, Arena Óptima "ISOVER", de 15 mm de espessura, não revestido, resistência térmica 0,45 m²K/W, condutibilidade térmica 0,032 W/(mK), colocado no espaço entre o paramento e as mestras; e camada de tinta plástica com textura lisa, cor branca, acabamento mate, através da aplicação de uma demão de tinta de fundo de tinta de fundo à base de copolímeros acrílicos em suspensão aquosa como fixador de superfície e duas demãos de acabamento com tinta plástica em dispersão aquosa tipo II (rendimento: 0,187 l/m² cada demão). Incluindo parte proporcional de cortes, fixações, implantação auxiliar, nivelação, execução de cantos, tratamento de vãos, assentamento de instalações e caixas de mecanismos, guias e tratamento de juntas e acessórios de montagem, e limpeza da superfície a pintar. Totalmente terminado.
Inclui: Marcação. Nivelamento e limpeza da base. Colocação da fita acústica nos perfis perimetrais. Colocação de elementos horizontais solidamente fixados ao piso e ao teto. Colocação das mestras, contraventando-as com ancoragens diretas. Corte e preparação do isolamento a colocar. Colocação do isolamento no espaço entre o paramento e as mestras. Disposição e posterior colocação das placas sobre as mestras após marcação das aberturas para passagem de instalações e mecanismos. Assentamento de marcos, instalações e mecanismos. Tratamento de juntas. Limpeza da superfície a pintar. Aplicação da demão de tinta de fundo. Aplicação das demãos de acabamento.
Critério de medição de projeto: Superfície medida segundo documentação gráfica de Projeto.
Critério de quantitativos de obra: Medir-se-á a superfície realmente executada segundo especificações de Projeto.

| Código | Un | Descrição | Rendimento | Preço | Importância |
|---|---|---|---|---|---|
| mt12psg041b | m | Fita acústica de dilatação de 50 mm de largura. (material) | 0.800 | 0.21 | 0.17 |
| mt12psg055a | m | Ancoragem direta para mestra 60/27. (material) | 0.700 | 0.58 | 0.41 |
| mt12psg220 | Un | Fixação composta por bucha e parafuso 5x27. (material) | 1.600 | 0.05 | 0.08 |
| mt16lvi030auaa | m² | Painel rígido de lã mineral Arena de alta densidade, Arena Óptima "ISOVER", de 15 mm de espessura, não revestido, resistência térmica 0,45 m²K/W, condutibilidade térmica 0,032 W/(mK). (material) | 1.050 | 6.17 | 6.48 |
| mt12psg050c | m | Mestra 60/27 de chapa de aço galvanizado, de largura 60 mm. (material) | 1.750 | 1.20 | 2.10 |
| mt12psg160a | m | Perfil de aço galvanizado, em U, de 30 mm. (material) | 1.220 | 1.05 | 1.28 |
| mt12psg081a | Un | Parafuso auto-perfurante 3,5x9,5 mm. (material) | 1.400 | 0.03 | 0.04 |
| mt12psg010b | m² | Placa de gesso acartonado A / - 1200 / comprimento / 15 / borda afinado. (material) | 1.050 | 4.23 | 4.44 |
| mt12psg081b | Un | Parafuso auto-perfurante 3,5x25 mm. (material) | 14.000 | 0.01 | 0.14 |
| mt12psg030a | kg | Pasta para juntas. (material) | 0.300 | 1.05 | 0.32 |
| mt12psg040a | m | Fita de juntas. (material) | 1.600 | 0.03 | 0.05 |
| mt27pfp010b | l | Tinta de fundo à base de copolímeros acrílicos em suspensão aquosa, para favorecer a coesão de suportes pouco consistentes e a aderência de pinturas. (material) | 0.125 | 2.77 | 0.35 |
| mt27pij040a | l | Tinta plástica para interior em dispersão aquosa, lavável, tipo II, permeável ao vapor de água, cor branco, acabamento mate, aplicada com broxa, rolo ou pistola. (material) | 0.374 | 1.30 | 0.49 |
| op00fre010 |  | Fresadora. | 1.000 | 0.00 | 0.00 |
| op00ato010 |  | Parafusadeira. | 1.000 | 0.00 | 0.00 |
| mo054 | h | Oficial de 1ª montador de isolamentos. (mão de obra) | 0.147 | 4.37 | 0.64 |
| mo101 | h | Ajudante de montador de isolamentos. (mão de obra) | 0.092 | 3.11 | 0.29 |
| mo053 | h | Oficial de 1ª montador de pré-fabricados interiores. (mão de obra) | 0.440 | 4.37 | 1.92 |
| mo100 | h | Ajudante de montador de pré-fabricados interiores. (mão de obra) | 0.275 | 3.11 | 0.86 |
| mo038 | h | Oficial de 1ª pintor. (mão de obra) | 0.183 | 4.22 | 0.77 |
| mo076 | h | Ajudante de pintor. (mão de obra) | 0.022 | 3.11 | 0.07 |
| % | % | Custos diretos complementares | 2 % | 20.90 | 0.42 |
|  |  | Custos diretos |  |  | 21.32 |
