# Ensaio destrutivo: resistência à carbonatação

- Propriedade do ficheiro: CYPE Ingenieros S.A.
- Formato: FIEBDC-3/2016
- Programa: Gerador de preços para construção civil. CYPE Ingenieros, S.A.
- Data: 19/06/2025
- Âmbito geográfico: Brasil
- Moeda: BRL
- Custos indiretos: 3 %
- Despesas gerais: 13 %
- Lucro: 6 %
- IVA: 17 %

## 0 Trabalhos preliminares

### 0E Coleta de amostras e ensaios para estudo de patologias

#### 0EH Ensaios de concreto endurecido

**0EH050** Un Ensaio destrutivo: resistência à carbonatação.
Ensaio destrutivo consistente para a determinação da resistência à carbonatação em um testemunho extraído do elemento estrutural existente de concreto, através do método da fenolftaleína, sem incluir a abertura da cavidade nem reposição de revestimentos ou recobrimentos.
Inclui: Realização do ensaio.
Critério de medição de projeto: Número de unidades previstas, segundo documentação gráfica de Projeto.
Critério de quantitativos de obra: Medir-se-á o número de unidades realmente executadas segundo especificações de Projeto.

| Código | Un | Descrição | Rendimento | Preço | Importância |
|---|---|---|---|---|---|
| mt49hoe020 | Un | Coleta em obra de até 6 amostras de concreto endurecido, cujo peso não exceda 50 kg. (material) | 1 | 83.91 | 83.910 |
| mt49hoe060 | Un | Ensaio para determinar a resistência à carbonatação de uma amostra de concreto endurecido. (material) | 1 | 81.47 | 81.470 |
| % | % | Custos diretos complementares | 2 % | 165.380 | 3.308 |
|  |  | Custos diretos |  |  | 168.688 |
