# Enchimento para drenagem, com agregados reciclados

- Propriedade do ficheiro: CYPE Ingenieros S.A.
- Formato: FIEBDC-3/2016
- Programa: Gerador de preços para construção civil. CYPE Ingenieros, S.A.
- Data: 16/12/2023
- Âmbito geográfico: Brasil
- Moeda: BRL
- Custos indiretos: 3 %
- Despesas gerais: 13 %
- Lucro: 6 %
- IVA: 17 %

## A Preparação do terreno

### AS Redes de drenagem horizontais

#### ASD Drenagens

**ASD041** m³ Enchimento para drenagem, com agregados reciclados.
Enchimento com agregado reciclado de concreto de 40 a 80 mm de diâmetro, em tardoz de muro, para facilitar a drenagem das águas procedentes da chuva, com o fim de evitar inundações e o sobre-impulso hidrostático contra as estruturas de contenção, e compactação em camadas sucessivas de 30 cm de espessura máxima com compactador (tipo sapo) de condução manual.
Critérios considerados na determinação do preço da unidade de obra: O preço não inclui a rede de drenagem nem a realização do ensaio Proctor Modificado.
Inclui: Descarga no local de trabalho dos inertes a utilizar nos trabalhos de enchimento. Implantação geral e de níveis. Espalhamento do material de enchimento em camadas de espessura uniforme. Humidificação ou secagem de cada camada. Compactação.
Critério de medição de projeto: Volume medido sobre os desenhos de perfis transversais do Projeto, que definem o movimento de terras a realizar em obra.
Critério de quantitativos de obra: Medir-se-á, em perfil compactado, o volume realmente executado segundo especificações de Projeto, sem incluir os incrementos por excessos de escavação não autorizados.

| Código | Un | Descrição | Rendimento | Preço | Importância |
|---|---|---|---|---|---|
| mt01aro010h | t | Agregado reciclado de concreto, de granulometria compreendida entre 40 e 80 mm, fornecido através de caminhão. (material) | 2.325 | 27.2 | 63.240 |
| mq01pan010a | h | Pá carregadeira sobre pneus de 120 kW/1,9 m³. (equipamento) | 0.017 | 165.72 | 2.817 |
| mq04cab010c | h | Caminhão basculante de 12 t de carga, de 162 kW. (equipamento) | 0.017 | 165.48 | 2.813 |
| mq01mot010b | h | Motoniveladora de 154 kW. (equipamento) | 0.012 | 308.49 | 3.702 |
| mq02rop020 | h | Apiloador (Saltitão) de condução manual, de 80 kg, com placa de 30x30 cm. (equipamento) | 0.029 | 14.42 | 0.418 |
| mq02cia020j | h | Caminhão cisterna, de 8 m³ de capacidade. (equipamento) | 0.014 | 437.31 | 6.122 |
| mo113 | h | Auxiliar de serviços gerais. (mão de obra) | 0.121 | 26.98 | 3.265 |
| % | % | Custos diretos complementares | 2 % | 82.377 | 1.648 |
|  |  | Custos diretos |  |  | 84.025 |

Resíduos:
- colocação: mt01aro010h Agregado reciclado de concreto, de granulometria compreendida entre 40 e 80 mm, fornecido através de caminhão; fator de resíduo 0.00738915

## Recursos

**mt01aro010h** t Agregado reciclado de concreto, de granulometria compreendida entre 40 e 80 mm, fornecido através de caminhão
Dados técnicos: Custo energético 71.000 MJ; Emissão de CO2 10.000 kg; Código LER 01 04 08; Massa do elemento 1000 kg; Volume 0.666667 m3
