# Lastro de concreto não estrutural

- Propriedade do ficheiro: CYPE Ingenieros S.A.
- Formato: FIEBDC-3/2016
- Programa: Gerador de preços para construção civil. CYPE Ingenieros, S.A.
- Data: 14/02/2025
- Âmbito geográfico: Brasil
- Moeda: BRL
- Custos indiretos: 3 %
- Despesas gerais: 13 %
- Lucro: 6 %
- IVA: 17 %

## C Fundações

### CR Regularização

#### CRL Lastros

**CRL010** m² Lastro de concreto não estrutural.
Lastro de concreto não estrutural e nivelamento da base da fundação, de 10 cm de espessura, de concreto C10, brita 1, consistência S100, dosado em central e concretagem com bomba, no fundo da escavação previamente realizada.
Inclui: Marcação. Colocação de pontos e/ou formação de mestras. Concretagem e compactação do concreto. Arremate e nivelamento do concreto.
Critério de medição de projeto: Superfície medida sobre a superfície teórica da escavação, segundo documentação gráfica de Projeto.
Critério de quantitativos de obra: Medir-se-á a superfície teórica executada segundo especificações de Projeto, sem incluir os incrementos por excessos de escavação não autorizados.

| Código | Un | Descrição | Rendimento | Preço | Importância |
|---|---|---|---|---|---|
| mt10hmf060Ibb | m³ | Concreto simples C10, brita 1, consistência S100, dosado em central, segundo ABNT NBR 8953. (material) | 0.105 | 286.24 | 30.055 |
| mq06bhe010 | h | Caminhão bomba estacionado na obra, para bombeamento de concreto. (equipamento) | 0.007 | 744.87 | 5.214 |
| mo045 | h | Oficial de trabalhos de concretagem. (mão de obra) | 0.008 | 33.07 | 0.265 |
| mo092 | h | Ajudante de trabalhos concretagem. (mão de obra) | 0.026 | 31.41 | 0.817 |
| % | % | Custos diretos complementares | 2 % | 36.351 | 0.727 |
|  |  | Custos diretos |  |  | 37.078 |

Resíduos:
- colocação: mt10hmf060Ibb Concreto simples C10, brita 1, consistência S100, dosado em central, segundo ABNT NBR 8953; fator de resíduo 0.00137725

## Recursos

**mt10hmf060Ibb** m³ Concreto simples C10, brita 1, consistência S100, dosado em central, segundo ABNT NBR 8953
Dados técnicos: Custo energético 1920.000 MJ; Emissão de CO2 240.000 kg; Código LER 17 01 01; Massa do elemento 2400 kg; Volume 1.6 m3
