# Demolição de lajotas

- Propriedade do ficheiro: CYPE Ingenieros S.A.
- Formato: FIEBDC-3/2016
- Programa: Gerador de preços para construção civil. CYPE Ingenieros, S.A.
- Data: 14/02/2025
- Âmbito geográfico: Brasil
- Moeda: BRL
- Custos indiretos: 3 %
- Despesas gerais: 13 %
- Lucro: 6 %
- IVA: 17 %

## D Demolições

### DE Estruturas

#### DEH Concreto

**DEH070** m² Demolição de lajotas.
Demolição de lajotas de laje nervurada unidirecional, com meios manuais e martelo pneumático, remoção prévia do piso e da sua base, e carga manual em caminhão ou caçamba.
Critérios considerados na determinação do preço da unidade de obra: O preço não inclui a remoção do piso.
Inclui: Marcação da superfície de lajotas a demolir. Demolição do elemento. Fragmentação do entulho em peças manejáveis. Remoção e acumulação de entulho. Limpeza dos restos da obra. Carga manual de entulho em caminhão ou caçamba.
Critério de medição de projeto: Superfície medida segundo documentação gráfica de Projeto.
Critério de quantitativos de obra: Medir-se-á a superfície realmente demolida segundo especificações de Projeto.

| Código | Un | Descrição | Rendimento | Preço | Importância |
|---|---|---|---|---|---|
| mq05mai030 | h | Martelo pneumático. (equipamento) | 0.348 | 17.87 | 6.219 |
| mq05pdm110 | h | Compressor portátil diesel média pressão 10 m³/min. (equipamento) | 0.174 | 30.32 | 5.276 |
| mo112 | h | Servente de pedreiro. (mão de obra) | 0.389 | 29.17 | 11.347 |
| mo113 | h | Auxiliar de serviços gerais. (mão de obra) | 0.13 | 28.94 | 3.762 |
| % | % | Custos diretos complementares | 2 % | 26.604 | 0.532 |
|  |  | Custos diretos |  |  | 27.136 |

Resíduos:
- demolição: ruo170101 Resíduos de cimento. (componente de resíduo); rendimento 115.177 kg; Código LER 17 01 01; Massa do elemento 1 kg; Volume 0.000667 m3
