# Demolição de piso exterior de seixos rolados

- Propriedade do ficheiro: CYPE Ingenieros S.A.
- Formato: FIEBDC-3/2016
- Programa: Gerador de preços para construção civil. CYPE Ingenieros, S.A.
- Data: 14/02/2025
- Âmbito geográfico: Brasil
- Moeda: BRL
- Custos indiretos: 3 %
- Despesas gerais: 13 %
- Lucro: 6 %
- IVA: 17 %

## D Demolições

### DM Pisos

#### DMX Pisos exteriores

**DMX060** m² Demolição de piso exterior de seixos rolados.
Demolição de piso exterior de seixo rolado, através de retroescavadeira com martelo rompedor, e carga mecânica em caminhão ou caçamba.
Critérios considerados na determinação do preço da unidade de obra: O preço não inclui a demolição da base suporte.
Inclui: Demolição do elemento. Fragmentação do entulho em peças manejáveis. Remoção e acumulação de entulho. Limpeza dos restos da obra. Carga mecânica de entulho em caminhão ou caçamba.
Critério de medição de projeto: Superfície medida segundo documentação gráfica de Projeto.
Critério de quantitativos de obra: Medir-se-á a superfície realmente demolida segundo especificações de Projeto.

| Código | Un | Descrição | Rendimento | Preço | Importância |
|---|---|---|---|---|---|
| mq01exn050c | h | Retroescavadeira sobre pneus, de 85 kW, com martelo rompedor. (equipamento) | 0.035 | 284.81 | 9.968 |
| mq01ret010 | h | Miniretroescavadeira sobre pneus de 15 kW. (equipamento) | 0.017 | 179.43 | 3.050 |
| mo113 | h | Auxiliar de serviços gerais. (mão de obra) | 0.012 | 28.94 | 0.347 |
| % | % | Custos diretos complementares | 2 % | 13.365 | 0.267 |
|  |  | Custos diretos |  |  | 13.632 |

Resíduos:
- demolição: ruo170101 Resíduos de cimento. (componente de resíduo); rendimento 161 kg; Código LER 17 01 01; Massa do elemento 1 kg; Volume 0.000667 m3
- demolição: ruo170504 Solos e rochas que não contêm substâncias perigosas. (componente de resíduo); rendimento 60 kg; Código LER 17 05 04; Massa do elemento 1 kg; Volume 0.000625 m3
