# Remoção de camada de proteção de terra vegetal em cobertura plana ajardinada

- Propriedade do ficheiro: CYPE Ingenieros S.A.
- Formato: FIEBDC-3/2016
- Programa: Gerador de preços para construção civil. CYPE Ingenieros, S.A.
- Data: 14/02/2025
- Âmbito geográfico: Brasil
- Moeda: BRL
- Custos indiretos: 3 %
- Despesas gerais: 13 %
- Lucro: 6 %
- IVA: 17 %

## D Demolições

### DQ Coberturas

#### DQP Camada de proteção em coberturas planas

**DQP040** m² Remoção de camada de proteção de terra vegetal em cobertura plana ajardinada.
Remoção de camada de proteção formada por 25 cm de espessura de terra vegetal e vegetação existente em cobertura plana ajardinada, com meios manuais, e carga manual em caminhão ou caçamba.
Inclui: Remoção da terra e da vegetação. Armazenamento do material removido. Limpeza dos restos da obra. Carga manual do material removido e restos da obra em caminhão ou caçamba.
Critério de medição de projeto: Superfície medida segundo documentação gráfica de Projeto.
Critério de quantitativos de obra: Será medida a superfície realmente desmontada segundo especificações de Projeto.

| Código | Un | Descrição | Rendimento | Preço | Importância |
|---|---|---|---|---|---|
| mo113 | h | Auxiliar de serviços gerais. (mão de obra) | 0.15 | 28.94 | 4.341 |
| % | % | Custos diretos complementares | 2 % | 4.341 | 0.087 |
|  |  | Custos diretos |  |  | 4.428 |

Resíduos:
- demolição: ruo170504 Solos e rochas que não contêm substâncias perigosas. (componente de resíduo); rendimento 512.5 kg; Código LER 17 05 04; Massa do elemento 1 kg; Volume 0.000625 m3
- demolição: ruo200201 Resíduos de varrição, limpeza de logradouros e vias públicas e outros serviços de limpeza urbana biodegradáveis. (componente de resíduo); rendimento 1 kg; Código LER 20 02 01; Massa do elemento 1 kg; Volume 0.000667 m3
