# Demolição de camada de material de fixação ou nivelação de argamassa de cimento, em cobertura plana

- Propriedade do ficheiro: CYPE Ingenieros S.A.
- Formato: FIEBDC-3/2016
- Programa: Gerador de preços para construção civil. CYPE Ingenieros, S.A.
- Data: 14/02/2025
- Âmbito geográfico: Brasil
- Moeda: BRL
- Custos indiretos: 3 %
- Despesas gerais: 13 %
- Lucro: 6 %
- IVA: 17 %

## D Demolições

### DQ Coberturas

#### DQP Camada de proteção em coberturas planas

**DQP050** m² Demolição de camada de material de fixação ou nivelação de argamassa de cimento, em cobertura plana.
Demolição de camada de material de fixação ou nivelação em cobertura plana, formada por 4 cm de espessura de argamassa de cimento, com meios manuais, sem afetar a estabilidade dos elementos constructivos contiguos, e carga manual em caminhão ou caçamba.
Inclui: Demolição do elemento. Fragmentação do entulho em peças manejáveis. Remoção e acumulação de entulho. Limpeza dos restos da obra. Carga manual de entulho em caminhão ou caçamba.
Critério de medição de projeto: Superfície medida segundo documentação gráfica de Projeto.
Critério de quantitativos de obra: Medir-se-á a superfície realmente demolida segundo especificações de Projeto.

| Código | Un | Descrição | Rendimento | Preço | Importância |
|---|---|---|---|---|---|
| mo020 | h | Pedreiro. (mão de obra) | 0.179 | 33.34 | 5.968 |
| mo113 | h | Auxiliar de serviços gerais. (mão de obra) | 0.21 | 28.94 | 6.077 |
| % | % | Custos diretos complementares | 2 % | 12.045 | 0.241 |
|  |  | Custos diretos |  |  | 12.286 |

Resíduos:
- demolição: ruo170101 Resíduos de cimento. (componente de resíduo); rendimento 76 kg; Código LER 17 01 01; Massa do elemento 1 kg; Volume 0.000667 m3
