# Remoção de piso de madeira

- Propriedade do ficheiro: CYPE Ingenieros S.A.
- Formato: FIEBDC-3/2016
- Programa: Gerador de preços para construção civil. CYPE Ingenieros, S.A.
- Data: 14/02/2025
- Âmbito geográfico: Brasil
- Moeda: BRL
- Custos indiretos: 3 %
- Despesas gerais: 13 %
- Lucro: 6 %
- IVA: 17 %

## D Demolições

### DR Revestimentos e forros

#### DRS Pisos

**DRS040** m² Remoção de piso de madeira.
Remoção de piso existente no interior do edifício, de assoalho tradicional de pranchas de madeira maciça, colocadas sobre ripas de madeira, com meios manuais, sem deteriorar os elementos construtivos contíguos, e carga manual em caminhão ou caçamba.
Critérios considerados na determinação do preço da unidade de obra: O preço não inclui a demolição da base suporte.
Inclui: Remoção do elemento. Remoção e armazenamento do material removido. Limpeza dos restos da obra. Carga manual do material removido e restos da obra em caminhão ou caçamba.
Critério de medição de projeto: Superfície medida segundo documentação gráfica de Projeto.
Critério de quantitativos de obra: Será medida a superfície realmente desmontada segundo especificações de Projeto.

| Código | Un | Descrição | Rendimento | Preço | Importância |
|---|---|---|---|---|---|
| mo112 | h | Servente de pedreiro. (mão de obra) | 0.206 | 29.17 | 6.009 |
| mo113 | h | Auxiliar de serviços gerais. (mão de obra) | 0.257 | 28.94 | 7.438 |
| % | % | Custos diretos complementares | 2 % | 13.447 | 0.269 |
|  |  | Custos diretos |  |  | 13.716 |

Resíduos:
- demolição: ruo170201 Madeira. (componente de resíduo); rendimento 14.685 kg; Código LER 17 02 01; Massa do elemento 1 kg; Volume 0.000909 m3
