# Realização de abertura em forro

- Propriedade do ficheiro: CYPE Ingenieros S.A.
- Formato: FIEBDC-3/2016
- Programa: Gerador de preços para construção civil. CYPE Ingenieros, S.A.
- Data: 14/02/2025
- Âmbito geográfico: Brasil
- Moeda: BRL
- Custos indiretos: 3 %
- Despesas gerais: 13 %
- Lucro: 6 %
- IVA: 17 %

## D Demolições

### DR Revestimentos e forros

#### DRT Forros

**DRT021** m² Realização de abertura em forro.
Realização de abertura em forro contínuo de escaiola, situado a uma altura menor de 4 m, para a colocação de luminária, dutos, grelhas, focos embutidos ou qualquer outro elemento, com meios manuais, sem afetar a estabilidade do elemento, e carga manual em caminhão ou caçamba.
Critérios considerados na determinação do preço da unidade de obra: O preço inclui o corte prévio do contorno da abertura, mas não inclui o montagem e desmontagem de andaime.
Inclui: Marcação da abertura do forro. Corte do contorno da abertura. Demolição do elemento. Fragmentação do entulho em peças manejáveis. Remoção e acumulação de entulho. Limpeza dos restos da obra. Carga manual de entulho em caminhão ou caçamba.
Critério de medição de projeto: Superfície medida segundo documentação gráfica de Projeto.
Critério de quantitativos de obra: Medir-se-á a superfície realmente demolida segundo especificações de Projeto.

| Código | Un | Descrição | Rendimento | Preço | Importância |
|---|---|---|---|---|---|
| mo113 | h | Auxiliar de serviços gerais. (mão de obra) | 0.129 | 28.94 | 3.733 |
| % | % | Custos diretos complementares | 2 % | 3.733 | 0.075 |
|  |  | Custos diretos |  |  | 3.808 |

Resíduos:
- demolição: ruo170802 Materiais de construção à base de gesso que não contêm substâncias perigosas. (componente de resíduo); rendimento 17.45 kg; Código LER 17 08 02; Massa do elemento 1 kg; Volume 0.001 m3
