# Degrau de grelha electrossoldada

- Propriedade do ficheiro: CYPE Ingenieros S.A.
- Formato: FIEBDC-3/2016
- Programa: Gerador de preços para construção civil. CYPE Ingenieros, S.A.
- Data: 14/02/2025
- Âmbito geográfico: Brasil
- Moeda: BRL
- Custos indiretos: 3 %
- Despesas gerais: 13 %
- Lucro: 6 %
- IVA: 17 %

## E Estruturas

### EA Metálicas

#### EAE Escadas, passarelas e plataformas de trabalho

**EAE110** Un Degrau de grelha electrossoldada.
Degrau reto, de 700x240 mm, formado por grelha electrossoldada anti-deslizante, acabamento galvanizado a quente, realizada com chapas portantes de aço laminado EN 10025 S235JR, em perfil plano laminado a quente, de 20x2 mm, separadas 34 mm entre si, separadores de barra quadrado retorcido, de aço com baixo conteúdo em carbono ISO 16120-2 C4D, de 4 mm de lado, separados 38 mm entre sí e marco de aço laminado EN 10025 S235JR, em perfil plano laminado a quente; e arremate frontal anti-deslizante, de aço laminado EN 10025 S235JR, em perfil plano laminado a quente, imprimido com troquel, fixado através de aparafusamento sobre viga de apoio metálica de escada.
Critérios considerados na determinação do preço da unidade de obra: O preço inclui os elementos de fixação.
Inclui: Marcação. Colocação e fixação dos degraus. Limpeza final.
Critério de medição de projeto: Número de unidades previstas, segundo documentação gráfica de Projeto.
Critério de quantitativos de obra: Medir-se-á o número de unidades realmente executadas segundo especificações de Projeto.

| Código | Un | Descrição | Rendimento | Preço | Importância |
|---|---|---|---|---|---|
| mt07rel020aaa | Un | Degrau reto, de 700x240 mm, formado por grelha electrossoldada anti-deslizante, acabamento galvanizado a quente, realizada com chapas portantes de aço laminado EN 10025 S235JR, em perfil plano laminado a quente, de 20x2 mm, separadas 34 mm entre si, separadores de barra quadrado retorcido, de aço com baixo conteúdo em carbono ISO 16120-2 C4D, de 4 mm de lado, separados 38 mm entre sí e marco de aço laminado EN 10025 S235JR, em perfil plano laminado a quente; e arremate frontal anti-deslizante, de aço laminado EN 10025 S235JR, em perfil plano laminado a quente, imprimido com troquel, para aparafusar, inclusive elementos de fixação. (material) | 1 | 53.73 | 53.730 |
| mo047 | h | Montador de estruturas metálicas. (mão de obra) | 0.129 | 33.07 | 4.266 |
| mo094 | h | Ajudante de montador de estruturas metálicas. (mão de obra) | 0.129 | 31.41 | 4.052 |
| % | % | Custos diretos complementares | 2 % | 62.048 | 1.241 |
|  |  | Custos diretos |  |  | 63.289 |

Resíduos:
- colocação: mt07rel020aaa; fator de resíduo 0.0053

## Recursos

**mt07rel020aaa** Un Degrau reto, de 700x240 mm
Dados técnicos: Custo energético 73.904 MJ; Emissão de CO2 7.335 kg; Código LER 17 04 05; Massa do elemento 2.79 kg; Volume 0.001329 m3
Resíduos:
- embalagem: re170203 Plástico. (componente de resíduo); rendimento 0.04 kg; Código LER 17 02 03; Massa do elemento 1 kg; Volume 0.001667 m3
