# Placa de ancoragem de aço, com pernos aparafusados com arruelas, porca e contra-porca

- Propriedade do ficheiro: CYPE Ingenieros S.A.
- Formato: FIEBDC-3/2016
- Programa: Gerador de preços para construção civil. CYPE Ingenieros, S.A.
- Data: 14/02/2025
- Âmbito geográfico: Brasil
- Moeda: BRL
- Custos indiretos: 3 %
- Despesas gerais: 13 %
- Lucro: 6 %
- IVA: 17 %

## E Estruturas

### EA Metálicas

#### EAS Pilares

**EAS006** Un Placa de ancoragem de aço, com pernos aparafusados com arruelas, porca e contra-porca.
Placa de ancoragem de aço A 36 em perfil plano, com perfuração central, de 250x250 mm e espessura 12 mm, e montagem sobre 4 pernos de aço nervurado CA-50 de 12 mm de diâmetro e 50 cm de comprimento total, embutidos no concreto fresco, e aparafusados com arruelas, porca e contra-porca uma vez endurecido o concreto da fundação. Inclusive argamassa autonivelante expansiva para enchimento do espaço resultante entre o concreto endurecido e a placa e proteção anticorrosiva aplicada às porcas e extremos dos pernos.
Critérios considerados na determinação do preço da unidade de obra: O preço inclui os cortes, os desperdícios, as chapas, as peças especiais e os elementos auxiliares de montagem.
Inclui: Limpeza e preparação da superfície de apoio. Marcação dos eixos. Colocação e fixação provisória da placa. Aprumo e nivelamento. Enchimento com argamassa. Aplicação da proteção anticorrosiva.
Critério de medição de projeto: Número de unidades previstas, segundo documentação gráfica de Projeto.
Critério de quantitativos de obra: Medir-se-á o número de unidades realmente executadas segundo especificações de Projeto.

| Código | Un | Descrição | Rendimento | Preço | Importância |
|---|---|---|---|---|---|
| mt07ala001f | kg | Placa de aço laminado A 36, segundo ASTM A 36, para aplicações estruturais. Trabalhada e montada em oficina, para colocar com ligações aparafusadas em obra. (material) | 5.888 | 7.54 | 44.396 |
| mt07aco070f | kg | Aço em barras nervuradas, CA-50, de vários diâmetros, segundo ABNT NBR 7480. (material) | 1.775 | 11.78 | 20.910 |
| mt07www040a | Un | Jogo de arruelas, porca e contra-porca, para perno de ancoragem de 12 mm de diâmetro. (material) | 4 | 4.19 | 16.760 |
| mt09moa015 | kg | Argamassa autonivelante expansiva, de dois componentes, à base de cimento melhorado com resinas sintéticas. (material) | 3.75 | 2.35 | 8.813 |
| mt27pfi010 | l | Primer de secagem rápida, formulado com resinas alquídicas modificadas e fosfato de zinco. (material) | 0.294 | 14.51 | 4.266 |
| mo047 | h | Montador de estruturas metálicas. (mão de obra) | 0.421 | 33.07 | 13.922 |
| mo094 | h | Ajudante de montador de estruturas metálicas. (mão de obra) | 0.421 | 31.41 | 13.224 |
| % | % | Custos diretos complementares | 2 % | 122.291 | 2.446 |
|  |  | Custos diretos |  |  | 124.737 |

Resíduos:
- colocação: mt07ala001f; fator de resíduo 0.0045
- colocação: mt07aco070f Aço em barras nervuradas, CA-50, de vários diâmetros, segundo ABNT NBR 7480; fator de resíduo 0.0075
- colocação: mt09moa015 Argamassa autonivelante expansiva, de dois componentes, à base de cimento melhorado com resinas sintéticas; fator de resíduo 0.0072
- colocação: mt27pfi010 Primer de secagem rápida, formulado com resinas alquídicas modificadas e fosfato de zinco; fator de resíduo 0.06

## Recursos

**mt07ala001f** kg Placa de aço laminado A 36
Dados técnicos: Custo energético 9.830 MJ; Emissão de CO2 0.510 kg; Código LER 17 04 05; Massa do elemento 1 kg; Volume 0.000476 m3

**mt07aco070f** kg Aço em barras nervuradas, CA-50, de vários diâmetros, segundo ABNT NBR 7480
Dados técnicos: Custo energético 9.830 MJ; Emissão de CO2 0.510 kg; Código LER 17 04 05; Massa do elemento 1 kg; Volume 0.000476 m3

**mt09moa015** kg Argamassa autonivelante expansiva, de dois componentes, à base de cimento melhorado com resinas sintéticas
Dados técnicos: Custo energético 0.890 MJ; Emissão de CO2 0.080 kg; Código LER 17 01 01; Massa do elemento 1 kg; Volume 0.000667 m3

**mt27pfi010** l Primer de secagem rápida, formulado com resinas alquídicas modificadas e fosfato de zinco
Dados técnicos: Custo energético 114.556 MJ; Emissão de CO2 4.598 kg; Código LER 17 09 04; Massa do elemento 1.406 kg; Volume 0.000937 m3
Resíduos:
- embalagem: re150104 Embalagens de metal. (componente de resíduo); rendimento 0.042 kg; Código LER 15 01 04; Massa do elemento 1 kg; Volume 0.001667 m3
