# Estrutura metálica leve autoportante de cobertura inclinada

- Propriedade do ficheiro: CYPE Ingenieros S.A.
- Formato: FIEBDC-3/2016
- Programa: Gerador de preços para construção civil. CYPE Ingenieros, S.A.
- Data: 14/02/2025
- Âmbito geográfico: Brasil
- Moeda: BRL
- Custos indiretos: 3 %
- Despesas gerais: 13 %
- Lucro: 6 %
- IVA: 17 %

## E Estruturas

### EA Metálicas

#### EAT Estruturas para coberturas

**EAT020** m² Estrutura metálica leve autoportante de cobertura inclinada.
Estrutura metálica leve autoportante de cobertura inclinada, sobre espaço não habitável formada por aço A 36, em perfis dobrados a frio, segundo ASTM A 36, acabamento galvanizado, com uma quantidade de aço de 5 kg/m².
Critérios considerados na determinação do preço da unidade de obra: O preço inclui os parafusos, os cortes, os desperdícios, as peças especiais, os casquilhos e os elementos auxiliares de montagem.
Inclui: Marcação dos eixos. Levantamento e colocação dos extremos da estrutura através de grua. Aprumo. Resolução das uniões. Ajuste das peças e uniões entre os diferentes componentes da estrutura.
Critério de medição de projeto: Superfície medida pela sua parte interior na sua verdadeira magnitude, segundo documentação gráfica de Projeto.
Critério de quantitativos de obra: Medir-se-á, em verdadeira magnitude, pelo tardoz, a superfície realmente executada segundo especificações de Projeto.

| Código | Un | Descrição | Rendimento | Preço | Importância |
|---|---|---|---|---|---|
| mt07ali000c | kg | Aço A 36, em perfis dobrados a frio, segundo ASTM A 36, acabamento galvanizado, inclusive acessórios, parafusos e elementos de ancoragem. Trabalhado e montado em oficina, para colocar com ligações aparafusadas em obra. (material) | 5 | 17.08 | 85.400 |
| mo047 | h | Montador de estruturas metálicas. (mão de obra) | 0.386 | 33.07 | 12.765 |
| mo094 | h | Ajudante de montador de estruturas metálicas. (mão de obra) | 0.386 | 31.41 | 12.124 |
| % | % | Custos diretos complementares | 2 % | 110.289 | 2.206 |
|  |  | Custos diretos |  |  | 112.495 |

Resíduos:
- colocação: mt07ali000c; fator de resíduo 0.0045

## Recursos

**mt07ali000c** kg Aço A 36, em perfis dobrados a frio
Dados técnicos: Custo energético 9.830 MJ; Emissão de CO2 0.510 kg; Código LER 17 04 05; Massa do elemento 1 kg; Volume 0.000476 m3
