# Reparação superficial e acabamento de sestrutura de concreto, com argamassa à base de cimento, modificada com polímeros

- Propriedade do ficheiro: CYPE Ingenieros S.A.
- Formato: FIEBDC-3/2016
- Programa: Gerador de preços para construção civil. CYPE Ingenieros, S.A.
- Data: 14/02/2025
- Âmbito geográfico: Brasil
- Moeda: BRL
- Custos indiretos: 3 %
- Despesas gerais: 13 %
- Lucro: 6 %
- IVA: 17 %

## E Estruturas

### EH Concreto armado

#### EHY Reparações

**EHY034** m² Reparação superficial e acabamento de sestrutura de concreto, com argamassa à base de cimento, modificada com polímeros.
Aplicação manual de argamassa, modificada com polímeros, composta por ligantes hidráulicos, resinas poliméricas, inertes siliciosos e aditivos orgânicos e inorgânicos, cor cinza, com resistência à compressão aos 28 dias maior de 24 N/mm², Euroclasse A1 de reação ao fogo, em camada de 3 mm de espessura média, com acabamento superficial afagado com esponja ou desempenadeira, para reparação de superfícies danificadas em estruturas de concreto.
Inclui: Umedecimento da superfície suporte. Preparação da mistura. Aplicação do produto. Perfilamento de arestas. Cura.
Critério de medição de projeto: Superfície medida segundo documentação gráfica de Projeto.
Critério de quantitativos de obra: Medir-se-á a superfície realmente executada segundo especificações de Projeto.

| Código | Un | Descrição | Rendimento | Preço | Importância |
|---|---|---|---|---|---|
| mt09rew010b | kg | Argamassa, modificada com polímeros, composta por ligantes hidráulicos, resinas poliméricas, inertes siliciosos e aditivos orgânicos e inorgânicos, cor cinza, com resistência à compressão aos 28 dias maior de 24 N/mm², Euroclasse A1 de reação ao fogo, para reparação superficial e acabamento de estruturas de concreto. (material) | 4.5 | 2.01 | 9.045 |
| mo020 | h | Pedreiro. (mão de obra) | 0.489 | 33.34 | 16.303 |
| mo113 | h | Auxiliar de serviços gerais. (mão de obra) | 0.489 | 28.94 | 14.152 |
| % | % | Custos diretos complementares | 2 % | 39.500 | 0.790 |
|  |  | Custos diretos |  |  | 40.290 |

Resíduos:
- colocação: mt09rew010b; fator de resíduo 0.07

## Recursos

**mt09rew010b** kg Argamassa, modificada com polímeros
Dados técnicos: Custo energético 2.251 MJ; Emissão de CO2 0.184 kg; Código LER 17 09 04; Massa do elemento 1 kg; Volume 0.000667 m3
Resíduos:
- embalagem: re170203 Plástico. (componente de resíduo); rendimento 0.003 kg; Código LER 17 02 03; Massa do elemento 1 kg; Volume 0.001667 m3
