# Reparação de bordas de junta, com argamassa à base de cimento, modificada com polímeros

- Propriedade do ficheiro: CYPE Ingenieros S.A.
- Formato: FIEBDC-3/2016
- Programa: Gerador de preços para construção civil. CYPE Ingenieros, S.A.
- Data: 14/02/2025
- Âmbito geográfico: Brasil
- Moeda: BRL
- Custos indiretos: 3 %
- Despesas gerais: 13 %
- Lucro: 6 %
- IVA: 17 %

## E Estruturas

### EH Concreto armado

#### EHY Reparações

**EHY040** m Reparação de bordas de junta, com argamassa à base de cimento, modificada com polímeros.
Reparação das bordas da junta de dilatação de estrutura de concreto, aplicando 1 kg/m de argamassa cimentícia bicomponente, de pega rápida (22 minutos), modificada com polímeros, com inibidores de corrosão e reforçada com fibras, com uma resistência à compressão aos 28 dias maior ou igual a 45 N/mm² e um módulo de elasticidade maior ou igual a 30000 N/mm², após picagem prévia das bordas.
Inclui: Picagem das bordas de junta. Limpeza. Preparação das misturas. Aplicação da argamassa de reparação. Perfilamento de bordas. Cura. Remoção e acumulação dos restos gerados. Carga manual do entulho gerado em caminhão ou caçamba.
Critério de medição de projeto: Comprimento medido segundo documentação gráfica de Projeto.
Critério de quantitativos de obra: Medir-se-á o comprimento realmente executado segundo especificações de Projeto.

| Código | Un | Descrição | Rendimento | Preço | Importância |
|---|---|---|---|---|---|
| mt09red120b | kg | Argamassa cimentícia bicomponente, de pega rápida (22 minutos), modificada com polímeros, com inibidores de corrosão e reforçada com fibras, com uma resistência à compressão aos 28 dias maior ou igual a 45 N/mm² e um módulo de elasticidade maior ou igual a 30000 N/mm². (material) | 1 | 4.9 | 4.900 |
| mq05mai040 | h | Martelo elétrico. (equipamento) | 0.116 | 12.27 | 1.423 |
| mo020 | h | Pedreiro. (mão de obra) | 0.167 | 33.34 | 5.568 |
| mo113 | h | Auxiliar de serviços gerais. (mão de obra) | 0.167 | 28.94 | 4.833 |
| % | % | Custos diretos complementares | 2 % | 16.724 | 0.334 |
|  |  | Custos diretos |  |  | 17.058 |

Resíduos:
- colocação: mt09red120b; fator de resíduo 0.0063

## Recursos

**mt09red120b** kg Argamassa cimentícia bicomponente
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
