# Colocação de injetores internos, em fissura de elemento de concreto

- Propriedade do ficheiro: CYPE Ingenieros S.A.
- Formato: FIEBDC-3/2016
- Programa: Gerador de preços para construção civil. CYPE Ingenieros, S.A.
- Data: 14/02/2025
- Âmbito geográfico: Brasil
- Moeda: BRL
- Custos indiretos: 3 %
- Despesas gerais: 13 %
- Lucro: 6 %
- IVA: 17 %

## E Estruturas

### EH Concreto armado

#### EHY Reparações

**EHY064** m Colocação de injetores internos, em fissura de elemento de concreto.
Colocação de injetores internos de polietileno, em fissura de elemento de concreto, dentro de furos de entre 6 e 25 mm de diâmetro, perpendiculares ao plano da fissura, dispostos em triângulo cada 20 cm, e vedação superficial da fissura com adesivo tixotrópico de dois componentes à base de resina epóxi, a fim de evitar a fuga da calda durante o processo de injeção.
Critérios considerados na determinação do preço da unidade de obra: O preço não inclui a injeção da resina.
Inclui: Vedação superficial da fissura. Marcação. Realização dos furos. Introdução dos injetores. Remoção dos injetores. Eliminação do material de vedação restante.
Critério de medição de projeto: Comprimento medido segundo documentação gráfica de Projeto.
Critério de quantitativos de obra: Medir-se-á o comprimento realmente executado segundo especificações de Projeto.

| Código | Un | Descrição | Rendimento | Preço | Importância |
|---|---|---|---|---|---|
| mt09reh123 | Un | Injetor interno, de polietileno. (material) | 5 | 0.65 | 3.250 |
| mt09reh120a | kg | Adesivo tixotrópico de dois componentes à base de resina epóxi, para a correta ligação entre o concreto fresco e o concreto endurecido ou para melhorar a aderência do concreto endurecido e o aço. (material) | 0.2 | 28.77 | 5.754 |
| mo020 | h | Pedreiro. (mão de obra) | 0.682 | 33.34 | 22.738 |
| mo112 | h | Servente de pedreiro. (mão de obra) | 0.682 | 29.17 | 19.894 |
| % | % | Custos diretos complementares | 2 % | 51.636 | 1.033 |
|  |  | Custos diretos |  |  | 52.669 |

Resíduos:
- colocação: mt09reh120a; fator de resíduo 0.03

## Recursos

**mt09reh120a** kg Adesivo tixotrópico de dois componentes à base de resina epóxi
Dados técnicos: Custo energético 86.761 MJ; Emissão de CO2 3.294 kg; Código LER 17 09 04; Massa do elemento 1 kg; Volume 0.000667 m3
Resíduos:
- embalagem: re170203 Plástico. (componente de resíduo); rendimento 0.003 kg; Código LER 17 02 03; Massa do elemento 1 kg; Volume 0.001667 m3
