# Terça de madeira serrada

- Propriedade do ficheiro: CYPE Ingenieros S.A.
- Formato: FIEBDC-3/2016
- Programa: Gerador de preços para construção civil. CYPE Ingenieros, S.A.
- Data: 14/02/2025
- Âmbito geográfico: Brasil
- Moeda: BRL
- Custos indiretos: 3 %
- Despesas gerais: 13 %
- Lucro: 6 %
- IVA: 17 %

## E Estruturas

### EM Madeira

#### EMC Estruturas para coberturas

**EMC030** m Terça de madeira serrada.
Terça de 16x6 cm de seção de madeira serrada de pinho do Paraná (araucaria angustifolia) com classe de resistência C25; fixada sobre as tesouras com pregos, de aço galvanizado de alta aderência.
Inclui: Marcação da disposição das terças sobre as tesouras. Colocação das terças sobre as tesouras. Colocação e nivelamento. Fixação às tesouras.
Critério de medição de projeto: Comprimento medido entre eixos em projeção horizontal, segundo documentação gráfica de Projeto, incluindo as entregas.
Critério de quantitativos de obra: Medir-se-á, em projeção horizontal, a eixos, o comprimento realmente executado segundo especificações de Projeto, incluindo as entregas.

| Código | Un | Descrição | Rendimento | Preço | Importância |
|---|---|---|---|---|---|
| mt07mee400goejb | m³ | Madeira serrada de pinho do Paraná (araucaria angustifolia) para terça de 16x6 cm de seção, com classe de resistência C25, para um teor de umidade de 12%, segundo NBR 7190. (material) | 0.01 | 755.52 | 7.555 |
| mt07emr111l | Un | Prego, de 6 mm de diâmetro e 100 mm de comprimento, de aço galvanizado de alta aderência. (material) | 2.857 | 0.95 | 2.714 |
| mo048 | h | Carpinteiro de estruturas de madeira. (mão de obra) | 0.315 | 33.07 | 10.417 |
| mo095 | h | Ajudante de montador de estruturas de madeira. (mão de obra) | 0.313 | 31.41 | 9.831 |
| % | % | Custos diretos complementares | 2 % | 30.517 | 0.610 |
|  |  | Custos diretos |  |  | 31.127 |

Resíduos:
- colocação: mt07mee400goejb; fator de resíduo 0.00231152

## Recursos

**mt07mee400goejb** m³ Madeira serrada de pinho do Paraná (araucaria angustifolia) para terça de 16x6 cm de seção
Dados técnicos: Custo energético 25952.027 MJ; Emissão de CO2 -765.460 kg; Código LER 17 02 01; Massa do elemento 580 kg; Volume 0.527273 m3
Resíduos:
- embalagem: re170203 Plástico. (componente de resíduo); rendimento 0.029 kg; Código LER 17 02 03; Massa do elemento 1 kg; Volume 0.001667 m3

**mt07emr111l** Un Prego, de 6 mm de diâmetro e 100 mm de comprimento, de aço galvanizado de alta aderência
Dados técnicos: Custo energético 4.647 MJ; Emissão de CO2 0.317 kg
Resíduos:
- embalagem: re150101 Embalagens de papel e cartão. (componente de resíduo); rendimento 0.09 kg; Código LER 15 01 01; Massa do elemento 1 kg; Volume 0.001333 m3
- embalagem: re170203 Plástico; rendimento 0.045 kg
