# Estrutura de madeira serrada para coberturas

- Propriedade do ficheiro: CYPE Ingenieros S.A.
- Formato: FIEBDC-3/2016
- Programa: Gerador de preços para construção civil. CYPE Ingenieros, S.A.
- Data: 14/02/2025
- Âmbito geográfico: Brasil
- Moeda: BRL
- Custos indiretos: 3 %
- Despesas gerais: 13 %
- Lucro: 6 %
- IVA: 17 %

## E Estruturas

### EM Madeira

#### EMC Estruturas para coberturas

**EMC050** m² Estrutura de madeira serrada para coberturas.
Estrutura para coberturas de duas águas, de madeira serrada de pinus (pinus spp) com classe de resistência C25, formada por tesouras tipo Howe de 6 m de vão, separadas 2,5 m entre si, caimento de 35% e barras de 16x6 cm; terças de 16x6 cm separadas 1,2 m entre si; barrotes de 16x6 cm separados 0,5 m entre si; elementos de contraventamento de 16x6 cm e uniões através de chapas metálicas de aço A36 e parafusos estruturais de aço A325 de 1/2" de diâmetro e 2 1/4" de comprimento.
Inclui: Corte e encaixe das barras. Marcação de eixos de apoio na cabeça da parede ou pilar. Preparação das bases de apoio. Colocação e nivelação das tesouras. Ligação das tesouras às suas bases de apoio. Marcação da disposição das terças sobre as tesouras. Colocação e nivelação das terças. Implantação dos barrotes sobre as terças. Colocação e nivelação dos barrotes.
Critério de medição de projeto: Superfície medida em projeção horizontal, segundo documentação gráfica de Projeto.
Critério de quantitativos de obra: Medir-se-á, em projeção horizontal, a superfície realmente executada segundo especificações de Projeto.

| Código | Un | Descrição | Rendimento | Preço | Importância |
|---|---|---|---|---|---|
| mt07mee400boekb | m³ | Madeira serrada de pinus (pinus spp) para barras de tesoura de 16x6 cm de seção, com classe de resistência C25, para um teor de umidade de 12%, segundo NBR 7190. (material) | 0.026 | 758.19 | 19.713 |
| mt07mee400goekb | m³ | Madeira serrada de pinus (pinus spp) para terça de 16x6 cm de seção, com classe de resistência C25, para um teor de umidade de 12%, segundo NBR 7190. (material) | 0.008 | 758.19 | 6.066 |
| mt07mee400ceckb | m³ | Madeira serrada de pinus (pinus spp) para caibro de 6x5 cm de seção, com classe de resistência C25, para um teor de umidade de 12%, segundo NBR 7190. (material) | 0.008 | 758.19 | 6.066 |
| mt07emr401 | kg | Chapas metálicas de aço A36, segundo ASTM A36. (material) | 1.333 | 3.49 | 4.652 |
| mt07www050a | Un | Parafuso estrutural de aço A325 de 1/2" de diâmetro e 2 1/4" de comprimento, com porca e arruela, segundo ASTM A325. (material) | 1.667 | 6.69 | 11.152 |
| mt08var200d | kg | Pregos comuns 18x27 com cabeça, de 3,4 mm de diâmetro e 62,1 mm de comprimento. (material) | 0.202 | 4.54 | 0.917 |
| mo048 | h | Carpinteiro de estruturas de madeira. (mão de obra) | 0.843 | 33.07 | 27.878 |
| mo095 | h | Ajudante de montador de estruturas de madeira. (mão de obra) | 0.421 | 31.41 | 13.224 |
| % | % | Custos diretos complementares | 2 % | 89.668 | 1.793 |
|  |  | Custos diretos |  |  | 91.461 |

Resíduos:
- colocação: mt07mee400boekb; fator de resíduo 0.0023038
- colocação: mt07mee400goekb; fator de resíduo 0.0023038
- colocação: mt07mee400ceckb; fator de resíduo 0.0023038
- colocação: mt07emr401 Chapas metálicas de aço A36, segundo ASTM A36; fator de resíduo 0.0075
- colocação: mt08var200d Pregos comuns 18x27 com cabeça, de 3,4 mm de diâmetro e 62,1 mm de comprimento; fator de resíduo 0.0045

## Recursos

**mt07mee400boekb** m³ Madeira serrada de pinus (pinus spp) para barras de tesoura de 16x6 cm de seção
Dados técnicos: Custo energético 25907.297 MJ; Emissão de CO2 -764.139 kg; Código LER 17 02 01; Massa do elemento 579 kg; Volume 0.526364 m3
Resíduos:
- embalagem: re170203 Plástico. (componente de resíduo); rendimento 0.029 kg; Código LER 17 02 03; Massa do elemento 1 kg; Volume 0.001667 m3

**mt07mee400goekb** m³ Madeira serrada de pinus (pinus spp) para terça de 16x6 cm de seção
Dados técnicos: Custo energético 25907.297 MJ; Emissão de CO2 -764.139 kg; Código LER 17 02 01; Massa do elemento 579 kg; Volume 0.526364 m3
Resíduos:
- embalagem: re170203 Plástico; rendimento 0.029 kg

**mt07mee400ceckb** m³ Madeira serrada de pinus (pinus spp) para caibro de 6x5 cm de seção
Dados técnicos: Custo energético 25907.297 MJ; Emissão de CO2 -764.139 kg; Código LER 17 02 01; Massa do elemento 579 kg; Volume 0.526364 m3
Resíduos:
- embalagem: re170203 Plástico; rendimento 0.029 kg

**mt07emr401** kg Chapas metálicas de aço A36, segundo ASTM A36
Dados técnicos: Custo energético 9.830 MJ; Emissão de CO2 0.510 kg; Código LER 17 04 05; Massa do elemento 1 kg; Volume 0.000476 m3

**mt08var200d** kg Pregos comuns 18x27 com cabeça, de 3,4 mm de diâmetro e 62,1 mm de comprimento
Dados técnicos: Custo energético 9.830 MJ; Emissão de CO2 0.510 kg; Código LER 17 04 05; Massa do elemento 1 kg; Volume 0.000476 m3
