# Apoio de parede de wood frame, sobre fundação de concreto

- Propriedade do ficheiro: CYPE Ingenieros S.A.
- Formato: FIEBDC-3/2016
- Programa: Gerador de preços para construção civil. CYPE Ingenieros, S.A.
- Data: 14/02/2025
- Âmbito geográfico: Brasil
- Moeda: BRL
- Custos indiretos: 3 %
- Despesas gerais: 13 %
- Lucro: 6 %
- IVA: 17 %

## E Estruturas

### EM Madeira

#### EML Wood frame

**EML100** m Apoio de parede de wood frame, sobre fundação de concreto.
Apoio de parede de wood frame, sobre fundação de concreto, formado por: impermeabilização da fundação com membrana betuminosa adesiva, de 1 mm de espessura, de aplicação a frio, até 60 cm de desenvolvimento; apoio da estrutura através de dormente de 2,5x8 cm de seção de madeira serrada de pinus (pinus spp), fixada à fundação com parafusos estruturais de aço zincado; proteção da estrutura contra a umidade por capilaridade com banda de vedação de borracha sintética EPDM de 100 mm de largura; e impermeabilização exterior do encontro com membrana betuminosa adesiva, de 1,5 mm de espessura, de aplicação a frio, até 40 cm de largura. Inclusive limpeza e preparação da superfície, acabamento superficial afagado com esponja ou desempenadeira e cura, desperdícios, cortes, sobreposições das lâminas asfálticas e banda de vedação.
Critérios considerados na determinação do preço da unidade de obra: O preço não inclui as estruturas de wood frame.
Inclui: Implantação e marcação de eixos. Limpeza e preparação da superfície. Corte e preparação das lâminas. Colocação da impermeabilização da fundação. Implantação, nivelação e fixação dos dormentes. Colocação da banda de estanqueidade. Colocação da impermeabilização exterior.
Critério de medição de projeto: Comprimento medido segundo documentação gráfica de Projeto.
Critério de quantitativos de obra: Medir-se-á o comprimento realmente executado segundo especificações de Projeto.

| Código | Un | Descrição | Rendimento | Preço | Importância |
|---|---|---|---|---|---|
| mt14lbr020a | m² | Membrana betuminosa adesiva, de 1 mm de espessura, de aplicação a frio, temperatura de aplicação entre 0°C e 40°C, para fundações, fornecida em rolos de 33 cm de largura e 10 m de comprimento. (material) | 0.6 | 273.29 | 163.974 |
| mt07mee400jbikb | m³ | Madeira serrada de pinus (pinus spp) para dormente de 2,5x8 cm de seção, com classe de resistência C25, para um teor de umidade de 12%, segundo NBR 7190. (material) | 0.002 | 758.19 | 1.516 |
| mt07emr100aa | Un | Parafuso estrutural de aço zincado, com arruela, de 7,5 mm de diâmetro e 60 mm de comprimento, de cabeça hexagonal, para aparafusar diretamente sobre o furo realizado no concreto. (material) | 5 | 3.06 | 15.300 |
| mt15pdr010a | m | Banda de vedação de borracha sintética EPDM de 100 mm de largura, que tenha aderida a uma das suas faces duas fitas de espuma de poliuretano, intervalo de temperatura de trabalho de -30 a 100°C, fornecida em rolos de 25 m de comprimento. (material) | 1 | 85.03 | 85.030 |
| mt14lbr010c | m² | Membrana betuminosa adesiva, de 1,5 mm de espessura, de aplicação a frio, temperatura de aplicação entre -4°C e 30°C, para fundações, fornecida em rolos de 100 cm de largura e 20 m de comprimento. (material) | 0.4 | 279.44 | 111.776 |
| mo048 | h | Carpinteiro de estruturas de madeira. (mão de obra) | 0.309 | 33.07 | 10.219 |
| mo095 | h | Ajudante de montador de estruturas de madeira. (mão de obra) | 0.618 | 31.41 | 19.411 |
| % | % | Custos diretos complementares | 2 % | 407.226 | 8.145 |
|  |  | Custos diretos |  |  | 415.371 |

Resíduos:
- colocação: mt14lbr020a; fator de resíduo 0.035
- colocação: mt07mee400jbikb; fator de resíduo 0.0023038
- colocação: mt14lbr010c; fator de resíduo 0.035

## Recursos

**mt14lbr020a** m² Membrana betuminosa adesiva
Dados técnicos: Custo energético 120.962 MJ; Emissão de CO2 3.497 kg; Código LER 17 03 02; Massa do elemento 2 kg; Volume 0.002 m3
Resíduos:
- embalagem: re170203 Plástico. (componente de resíduo); rendimento 0.07 kg; Código LER 17 02 03; Massa do elemento 1 kg; Volume 0.001667 m3

**mt07mee400jbikb** m³ Madeira serrada de pinus (pinus spp) para dormente de 2,5x8 cm de seção
Dados técnicos: Custo energético 25907.297 MJ; Emissão de CO2 -764.139 kg; Código LER 17 02 01; Massa do elemento 579 kg; Volume 0.526364 m3
Resíduos:
- embalagem: re170203 Plástico; rendimento 0.029 kg

**mt15pdr010a** m Banda de vedação de borracha sintética EPDM de 100 mm de largura
Dados técnicos: Custo energético 12.793 MJ; Emissão de CO2 0.557 kg

**mt14lbr010c** m² Membrana betuminosa adesiva
Dados técnicos: Custo energético 120.962 MJ; Emissão de CO2 3.497 kg; Código LER 17 03 02; Massa do elemento 2 kg; Volume 0.002 m3
Resíduos:
- embalagem: re170203 Plástico; rendimento 0.07 kg
