# Reparação de elemento de laje de madeira, através de prótese de argamassa à base de resina epóxi e armadura

- Propriedade do ficheiro: CYPE Ingenieros S.A.
- Formato: FIEBDC-3/2016
- Programa: Gerador de preços para construção civil. CYPE Ingenieros, S.A.
- Data: 27/03/2024
- Âmbito geográfico: Brasil
- Moeda: BRL
- Custos indiretos: 3 %
- Despesas gerais: 13 %
- Lucro: 6 %
- IVA: 17 %

## E Estruturas

### EM Madeira

#### EMY Reparações

**EMY230** Un Reparação de elemento de laje de madeira, através de prótese de argamassa à base de resina epóxi e armadura.
Reparação de extremo de vigota de laje de madeira, eliminando a zona deteriorada e colocando uma prótese de 10x15x50 cm de argamassa fluida de pega rápida, de dois componentes à base de resina epóxi, armado com 4 barras nervuradas de fibra de vidro reforçada com resina de poliéster, de 0,6 m de comprimento cada uma e 12 mm de diâmetro, ancorados à vigota com resina epóxi-acrilato, livre de estireno, de altas resistências, aplicada nos furos realizados na parte sã da madeira, com aplicação prévia de calda da mesma argamassa epóxi na superfície da madeira. Montagem e desmontagem do sistema de escoramento e fôrmas da zona que requer a prótese. Montagem e desmontagem de escoramento.
Inclui: Instalação das escoras. Corte da zona danificada e saneamento. Execução dos furos na madeira sã. Montagem do sistema de escoramento e fôrmas. Vedação das fôrmas. Colocação das barras nervurados nos furos. Derramamento da argamassa. Enchimento dos furos com resina. Desmontagem do sistema de escoramento e fôrmas. Desmontagem e remoção das escoras. Remoção e acumulação de entulho. Carga de entulho em caminhão ou caçamba.
Critério de medição de projeto: Número de unidades previstas, segundo documentação gráfica de Projeto.
Critério de quantitativos de obra: Medir-se-á o número de unidades realmente executadas segundo especificações de Projeto.

| Código | Un | Descrição | Rendimento | Preço | Importância |
|---|---|---|---|---|---|
| mt08ema050b | m³ | Madeira para fôrmas, de 26 mm de espessura. (material) | 0.006 | 973.54 | 5.841 |
| mt08var050 | kg | Arame galvanizado para atar, de 1,30 mm de diâmetro. (material) | 0.1 | 3.79 | 0.379 |
| mt08var060 | kg | Pregos de aço de 20x100 mm. (material) | 0.05 | 22.13 | 1.107 |
| mt08dba010d | l | Agente desmoldante, à base de óleos especiais, emulsionante em água, para fôrmas metálicas, fenólicas ou de madeira. (material) | 0.03 | 4.56 | 0.137 |
| mt50spa050m | m³ | Pranchão de madeira de pinho, dimensões 20x7,2 cm. (material) | 0.001 | 1110.59 | 1.111 |
| mt50spa101 | kg | Pregos de aço. (material) | 0.053 | 4.74 | 0.251 |
| mt50spa081a | Un | Escora metálica telescópica, até 3 m de altura. (material) | 0.014 | 48.68 | 0.682 |
| mt26reh100a | Un | Cartucho de 380 ml de resina epóxi-acrilato, livre de estireno, de dois componentes, com dosificador e boca de mistura automática, para ancoragens estruturais verticais e horizontais. (material) | 0.585 | 42.32 | 24.757 |
| mt07cef010f | m | Barra nervurada de fibra de vidro reforçada com resina de poliéster, de 12 mm de diâmetro, com superfície areada como melhoria da aderência, para armadura e reforço estrutural. (material) | 2.4 | 22.88 | 54.912 |
| mt09reh321a | kg | Argamassa fluida de pega rápida, de dois componentes à base de resina epóxi, com endurecedor amínico, sem retração, de elevada resistência mecânica, impermeável à água e com alta resistência aos agentes químicos, para ancoragens e enchimentos. (material) | 12.75 | 15.87 | 202.343 |
| mq09sie010 | h | Motoserra a gasolina, de 50 cm de lâmina e 2 kW de potência. (equipamento) | 0.063 | 12.36 | 0.779 |
| mo020 | h | Pedreiro. (mão de obra) | 0.901 | 32.24 | 29.048 |
| mo112 | h | Servente de pedreiro. (mão de obra) | 0.515 | 28.03 | 14.435 |
| mo058 | h | Ajudante de carpinteiro. (mão de obra) | 0.278 | 30.09 | 8.365 |
| mo113 | h | Auxiliar de serviços gerais. (mão de obra) | 0.278 | 27.81 | 7.731 |
| % | % | Custos diretos complementares | 2 % | 351.878 | 7.038 |
|  |  | Custos diretos |  |  | 358.916 |

Resíduos:
- colocação: mt08ema050b Madeira para fôrmas, de 26 mm de espessura; fator de resíduo 1
- colocação: mt08var050 Arame galvanizado para atar, de 1,30 mm de diâmetro; fator de resíduo 0.0038
- colocação: mt08var060 Pregos de aço de 20x100 mm; fator de resíduo 0.0045
- colocação: mt08dba010d Agente desmoldante, à base de óleos especiais, emulsionante em água, para fôrmas metálicas, fenólicas ou de madeira; fator de resíduo 0.07
- colocação: mt50spa050m Pranchão de madeira de pinho, dimensões 20x7,2 cm; fator de resíduo 1
- colocação: mt50spa101 Pregos de aço; fator de resíduo 0.0045
- colocação: mt50spa081a Escora metálica telescópica, até 3 m de altura; fator de resíduo 1
- colocação: mt26reh100a; fator de resíduo 0.03
- colocação: mt09reh321a; fator de resíduo 0.0063

## Recursos

**mt08ema050b** m³ Madeira para fôrmas, de 26 mm de espessura
Dados técnicos: Custo energético 9339.000 MJ; Emissão de CO2 -127.875 kg; Código LER 17 02 01; Massa do elemento 68.75 kg; Volume 0.0625 m3

**mt08var050** kg Arame galvanizado para atar, de 1,30 mm de diâmetro
Dados técnicos: Custo energético 25.100 MJ; Emissão de CO2 2.560 kg; Código LER 17 04 05; Massa do elemento 1 kg; Volume 0.000476 m3

**mt08var060** kg Pregos de aço de 20x100 mm
Dados técnicos: Custo energético 9.830 MJ; Emissão de CO2 0.510 kg; Código LER 17 04 05; Massa do elemento 1 kg; Volume 0.000476 m3

**mt08dba010d** l Agente desmoldante, à base de óleos especiais, emulsionante em água, para fôrmas metálicas, fenólicas ou de madeira
Dados técnicos: Custo energético 82.642 MJ; Emissão de CO2 4.474 kg; Código LER 17 09 04; Massa do elemento 0.932 kg; Volume 0.000621 m3
Resíduos:
- embalagem: re150104 Embalagens de metal. (componente de resíduo); rendimento 0.042 kg; Código LER 15 01 04; Massa do elemento 1 kg; Volume 0.001667 m3

**mt50spa050m** m³ Pranchão de madeira de pinho, dimensões 20x7,2 cm
Dados técnicos: Custo energético 78108.000 MJ; Emissão de CO2 -1069.500 kg; Código LER 17 02 01; Massa do elemento 575 kg; Volume 0.522727 m3

**mt50spa101** kg Pregos de aço
Dados técnicos: Custo energético 9.830 MJ; Emissão de CO2 0.510 kg; Código LER 17 04 05; Massa do elemento 1 kg; Volume 0.000476 m3

**mt50spa081a** Un Escora metálica telescópica, até 3 m de altura
Dados técnicos: Custo energético 97.317 MJ; Emissão de CO2 5.049 kg; Código LER 17 04 05; Massa do elemento 9.9 kg; Volume 0.004714 m3

**mt26reh100a** Un Cartucho de 380 ml de resina epóxi-acrilato
Dados técnicos: Custo energético 68.664 MJ; Emissão de CO2 2.832 kg; Código LER 17 09 04; Massa do elemento 0.57 kg; Volume 0.00038 m3
Resíduos:
- embalagem: re170203 Plástico. (componente de resíduo); rendimento 0.2 kg; Código LER 17 02 03; Massa do elemento 1 kg; Volume 0.001667 m3

**mt09reh321a** kg Argamassa fluida de pega rápida
Dados técnicos: Custo energético 7.294 MJ; Emissão de CO2 0.494 kg; Código LER 17 01 01; Massa do elemento 1 kg; Volume 0.000667 m3
Resíduos:
- embalagem: re150101 Embalagens de papel e cartão. (componente de resíduo); rendimento 0.014 kg; Código LER 15 01 01; Massa do elemento 1 kg; Volume 0.001333 m3
- embalagem: re170201 Madeira. (componente de resíduo); rendimento 0.001 kg; Código LER 17 02 01; Massa do elemento 1 kg; Volume 0.000909 m3
- embalagem: re170203 Plástico; rendimento 0.003 kg
