# Apoio elastomérico, retangular

- Propriedade do ficheiro: CYPE Ingenieros S.A.
- Formato: FIEBDC-3/2016
- Programa: Gerador de preços para construção civil. CYPE Ingenieros, S.A.
- Data: 14/02/2025
- Âmbito geográfico: Brasil
- Moeda: BRL
- Custos indiretos: 3 %
- Despesas gerais: 13 %
- Lucro: 6 %
- IVA: 17 %

## E Estruturas

### EW Elementos especiais

#### EWA Aparelhos de apoio

**EWA010** Un Apoio elastomérico, retangular.
Apoio elastomérico sem armar, retangular, sobre base de nivelação, de neoprene, de 200x200 mm de seção e 30 mm de espessura, para apoios estruturais elásticos.
Critérios considerados na determinação do preço da unidade de obra: O preço não inclui a base de nivelação.
Inclui: Implantação de eixos. Colocação dos apoios.
Critério de medição de projeto: Número de unidades previstas, segundo documentação gráfica de Projeto.
Critério de quantitativos de obra: Medir-se-á o número de unidades realmente colocadas segundo especificações de Projeto.

| Código | Un | Descrição | Rendimento | Preço | Importância |
|---|---|---|---|---|---|
| mt07ewa010a | m³ | Apoio elastomérico estrutural sem armar, de neoprene. (material) | 0.001 | 30138.29 | 30.138 |
| mo047 | h | Montador de estruturas metálicas. (mão de obra) | 0.129 | 33.07 | 4.266 |
| mo094 | h | Ajudante de montador de estruturas metálicas. (mão de obra) | 0.129 | 31.41 | 4.052 |
| % | % | Custos diretos complementares | 2 % | 38.456 | 0.769 |
|  |  | Custos diretos |  |  | 39.225 |

Resíduos:
- colocação: mt07ewa010a Apoio elastomérico estrutural sem armar, de neoprene; fator de resíduo 0.06

## Recursos

**mt07ewa010a** m³ Apoio elastomérico estrutural sem armar, de neoprene
Dados técnicos: Custo energético 148823.251 MJ; Emissão de CO2 3671.554 kg; Código LER 17 02 03; Massa do elemento 1240 kg; Volume 2.066667 m3
Resíduos:
- embalagem: re170203 Plástico. (componente de resíduo); rendimento 0.24 kg; Código LER 17 02 03; Massa do elemento 1 kg; Volume 0.001667 m3
