# Revestimento exterior de fachada ventilada

- Propriedade do ficheiro: CYPE INGENIEROS, S.A.
- Formato: FIEBDC-3/2002
- Âmbito geográfico: Brasil
- Moeda: BRL
- Custos indiretos: 3.00 %
- Despesas gerais: 13.00 %
- Lucro: 6.00 %
- IVA: 17.00 %

**FAA010** m² Revestimento exterior de fachada ventilada, de placas laminadas compactas de alta pressão (HPL), Meteon FR "TRESPA", de 500x2000x8 mm, Uni Colours acabamento White, textura acetinada Satin; colocação em posição vertical através do sistema TS150 de fixação à vista com parafusos, com DIT nº 473, sobre subestrutura suporte de madeira. Inclusive parafusos autoperfurantes para a fixação da subestrutura suporte.
Revestimento exterior de fachada ventilada, de placas laminadas compactas de alta pressão (HPL), Meteon FR "TRESPA", de 500x2000x8 mm, Uni Colours acabamento White, textura acetinada Satin; colocação em posição vertical através do sistema TS150 de fixação à vista com parafusos, com DIT nº 473, sobre subestrutura suporte de madeira. Inclusive parafusos autoperfurantes para a fixação da subestrutura suporte.
Inclui: Limpeza e preparação da superfície suporte. Implantação das juntas de dilatação e panos de trabalho. Marcação da disposição do revestimento e dos pontos de ancoragem da subestrutura suporte. Fixação da subestrutura suporte ao pano principal e à laje. Preparação do revestimento. Aprumo, nivelamento e alinhamento do revestimento. Fixação definitiva do revestimento à subestrutura suporte. Realização de todos os trabalhos necessários para a execução das aberturas. Tratamento de pontos singulares.
Critério de medição de projeto: Superfície medida segundo documentação gráfica de Projeto, sem deduzir aberturas menores que 1 m², deduzindo 50% das aberturas entre 1 e 2 m² e 100% das aberturas maiores que 2 m², adicionando no entanto, nas últimas, a superfície da parte interior da abertura, correspondente ao desenvolvimento de ombreiras e padieiras. Nas aberturas que não se deduzam, ou que se deduzam parcialmente, estão incluídos os trabalhos de realizar a superfície interior da abertura.
Critério de quantitativos de obra: Medir-se-á a superfície realmente executada segundo especificações de Projeto, sem deduzir aberturas menores que 1 m², deduzindo 50% das aberturas entre 1 e 2 m² e 100% das aberturas maiores que 2 m², adicionando no entanto, nas últimas, a superfície da parte interior da abertura, correspondente ao desenvolvimento de ombreiras e padieiras. Nas aberturas que não se deduzam, ou que se deduzam parcialmente, estão incluídos os trabalhos de realizar a superfície interior da abertura.
Critérios considerados na determinação do preço da unidade de obra: O preço não inclui o isolamento térmico.

| Código | Un | Descrição | Rendimento | Preço | Importância |
|---|---|---|---|---|---|
| mt12prt010aaaa1 | m² | Placa laminada compacta de alta pressão (HPL), Meteon FR "TRESPA", de 500x2000x8 mm, Uni Colours acabamento White, textura acetinada Satin, Euroclasse B-s2, d0 de reação ao fogo, à base de resinas termoendurecíveis que não contêm ureia-formaldeído, reforçada de forma homogênea com fibras de madeira certificada FSC ou PEFC, com superfície decorativa EBC (Electron Beam Curing), não melamínica e com propriedades anti-graffiti durante toda a sua vida útil, com resistência aos raios ultravioleta segundo Ensaio Florida não inferior a 4-5 ao comparar com a escala de cinzentos de ISO 105-A02; colocação em posição vertical através do sistema TS150 de fixação à vista com parafusos, sobre subestrutura suporte formada por: ripas horizontais de largura igual à espessura do isolamento e ripas verticais de 38x45 mm e 38x75 mm em junta de placa, de madeira, com o tratamento adequado, com classe de risco 2 e com umidade inferior a 18%; com parafusos autoatarraxantes de aço inoxidável A2 ou A4 para a fixação do revestimento à subestrutura suporte e parafusos autoperfurantes para a fixação da subestrutura suporte ao pano principal; com peças especiais para o tratamento de pontos singulares. (material) | 1.000 | 289.86 | 289.86 |
| mo052 | h | Montador de sistemas de fachadas pré-fabricadas. (mão de obra) | 0.958 | 27.47 | 26.32 |
| mo099 | h | Ajudante de montador de sistemas de fachadas pré-fabricadas. (mão de obra) | 0.958 | 18.75 | 17.96 |
| % | % | Custos diretos complementares | 3 % | 334.14 | 10.02 |
|  |  | Custos diretos |  |  | 344.16 |
