# Envidraçado exterior com perfis em "U" de vidro impresso

- Propriedade do ficheiro: CYPE Ingenieros S.A.
- Formato: FIEBDC-3/2016
- Programa: Gerador de preços para construção civil. CYPE Ingenieros, S.A.
- Data: 27/03/2024
- Âmbito geográfico: Brasil
- Moeda: BRL
- Custos indiretos: 3 %
- Despesas gerais: 13 %
- Lucro: 6 %
- IVA: 17 %

## F Fachadas, paredes, divisórias e proteções

### FU Envidraçados

#### FUO Envidraçados exteriores com perfis em "U" de vidro impresso

**FUO010** m² Envidraçado exterior com perfis em "U" de vidro impresso.
Envidraçado exterior plano com perfis em "U" de vidro impresso translúcido sem armar, de 41+232+41 mm e 6 mm de espessura, colocados em pente para parede simples. Inclusive caixilho, acessórios de montagem, perfis de arremate, silicone incolor para rejuntamento e material auxiliar.
Inclui: Fixação do caixilho. Colocação dos acessórios de montagem. Montagem dos perfis em "U". Colocação dos perfis de arremate. Vedação de juntas.
Critério de medição de projeto: Superfície medida segundo documentação gráfica de Projeto, sem duplicar esquinas nem encontros, descontando as aberturas de superfície maior de 3 m².
Critério de quantitativos de obra: Medir-se-á a superfície realmente executada segundo especificações de Projeto, sem duplicar esquinas nem encontros, descontando as aberturas de superfície maior de 3 m².

| Código | Un | Descrição | Rendimento | Preço | Importância |
|---|---|---|---|---|---|
| mt21vcg010a | m² | Vidro impresso translúcido sem armar de perfil em "U", de 41+232+41 mm e 6 mm de espessura, com caixilho, perfis de arremate e acessórios de montagem. E. (material) | 1.012 | 182.04 | 184.224 |
| mt21vva015a | Un | Cartucho de 310 ml de silicone neutro, incolor, dureza Shore A aproximada de 23, segundo ISO 868 e recuperação elástica >=80%, segundo ISO 7389. (material) | 0.58 | 17.17 | 9.959 |
| mt21vva021 | Un | Material auxiliar para a colocação de vidros. (material) | 2 | 3.75 | 7.500 |
| mo055 | h | Vidraceiro. (mão de obra) | 0.709 | 27.84 | 19.739 |
| mo110 | h | Ajudante de vidraceiro. (mão de obra) | 0.709 | 25.73 | 18.243 |
| % | % | Custos diretos complementares | 2 % | 239.665 | 4.793 |
|  |  | Custos diretos |  |  | 244.458 |

Resíduos:
- colocação: mt21vcg010a; fator de resíduo 0.00842585
- colocação: mt21vva015a; fator de resíduo 0.06

## Recursos

**mt21vcg010a** m² Vidro impresso translúcido sem armar de perfil em "U"
Dados técnicos: Custo energético 292.481 MJ; Emissão de CO2 21.874 kg; Código LER 17 02 02; Massa do elemento 19.5 kg; Volume 0.0195 m3
Resíduos:
- embalagem: re170604 Materiais de isolamento que não contêm substâncias perigosas. (componente de resíduo); rendimento 0.014 kg; Código LER 17 06 04; Massa do elemento 1 kg; Volume 0.001667 m3

**mt21vva015a** Un Cartucho de 310 ml de silicone neutro
Dados técnicos: Custo energético 87.088 MJ; Emissão de CO2 3.667 kg; Código LER 17 09 04; Massa do elemento 0.45 kg; Volume 0.0003 m3
Resíduos:
- embalagem: re170203 Plástico. (componente de resíduo); rendimento 0.1 kg; Código LER 17 02 03; Massa do elemento 1 kg; Volume 0.001667 m3
