# Taxa por entrega de contentor com terras a área licenciada de destinação de resíduos

- Propriedade do ficheiro: CYPE Ingenieros S.A.
- Formato: FIEBDC-3/2016
- Programa: Gerador de preços para construção civil. CYPE Ingenieros, S.A.
- Data: 29/05/2024
- Âmbito geográfico: Brasil
- Moeda: BRL
- Custos indiretos: 3 %
- Despesas gerais: 13 %
- Lucro: 6 %
- IVA: 17 %

## G Gestão de resíduos

### GT Gestão de terras

#### GTB Entrega de terras a área de destinação licenciada

**GTB010** Un Taxa por entrega de contentor com terras a área licenciada de destinação de resíduos.
Taxa por entrega de contentor de 7 m³ com terras procedentes da escavação, em área licenciada de destinação de resíduos. Sem incluir serviço de entrega, aluguel, coleta em obra do contentor e transporte.
Critério de medição de projeto: Número de unidades previstas, segundo documentação gráfica de Projeto.
Critério de quantitativos de obra: Serão medidas o número de unidades realmente entregadas segundo especificações de Projeto.

| Código | Un | Descrição | Rendimento | Preço | Importância |
|---|---|---|---|---|---|
| mq04res030K | Un | Taxa por entrega de caçamba de 7 m³ com terras procedentes da escavação, em área licenciada de destinação de resíduos. (equipamento) | 1.159 | 55.09 | 63.849 |
| % | % | Custos diretos complementares | 2 % | 63.849 | 1.277 |
|  |  | Custos diretos |  |  | 65.126 |
