# Chapim de aço galvanizado

- Propriedade do ficheiro: CYPE Ingenieros S.A.
- Formato: FIEBDC-3/2016
- Programa: Gerador de preços para construção civil. CYPE Ingenieros, S.A.
- Data: 14/02/2025
- Âmbito geográfico: Brasil
- Moeda: BRL
- Custos indiretos: 3 %
- Despesas gerais: 13 %
- Lucro: 6 %
- IVA: 17 %

## H Arremates e trabalhos auxiliares

### HR Arremates de fachada

#### HRA De aço galvanizado

**HRA010** m Chapim de aço galvanizado.
Rufo metálico de chapa de aço galvanizado, espessura 0,6 mm e desenvolvimento 160 mm; colocação com adesivo betuminoso de aplicação a frio sobre uma camada de regularização de argamassa de cimento, confeccionada em obra, com aditivo hidrófugo, dosificação 1:3; e vedação das juntas entre peças e, se for o caso, das uniões com os muros com vedante adesivo monocomponente.
Inclui: Preparação da superfície de apoio. Preparação da base e dos meios de fixação. Marcação da disposição das peças. Corte das peças. Colocação e fixação das peças metálicas niveladas e aprumadas. Vedação de juntas e limpeza.
Critério de medição de projeto: Comprimento medido entre eixos, segundo documentação gráfica de Projeto.
Critério de quantitativos de obra: Medir-se-á, a eixos, o comprimento realmente executado segundo especificações de Projeto.

| Código | Un | Descrição | Rendimento | Preço | Importância |
|---|---|---|---|---|---|
| mt20wwa010 | kg | Cola resina epóxi. (material) | 0.025 | 17.52 | 0.438 |
| mt20ame030a | m | Rufo metálico de chapa de aço galvanizado, espessura 0,6 mm e desenvolvimento 160 mm. (material) | 1.05 | 10.37 | 10.889 |
| mt22www010b | Un | Cartucho de 290 ml de vedante adesivo monocomponente, neutro, súper elástico, à base de polímero MS, cor cinza, com resistência à intempérie e aos raios UV e alongamento até à ruptura 750%. (material) | 0.5 | 14.66 | 7.330 |
| mo018 | h | Serralheiro. (mão de obra) | 0.243 | 33.72 | 8.194 |
| mo059 | h | Ajudante de serralheiro. (mão de obra) | 0.122 | 31.41 | 3.832 |
| % | % | Custos diretos complementares | 2 % | 30.683 | 0.614 |
|  |  | Custos diretos |  |  | 31.297 |

Resíduos:
- colocação: mt20wwa010 Cola resina epóxi; fator de resíduo 0.032094
- colocação: mt20ame030a Rufo metálico de chapa de aço galvanizado, espessura 0,6 mm e desenvolvimento 160 mm; fator de resíduo 0.01026
- colocação: mt22www010b; fator de resíduo 0.06

## Recursos

**mt20wwa010** kg Cola resina epóxi
Dados técnicos: Custo energético 86.761 MJ; Emissão de CO2 3.294 kg; Código LER 17 09 04; Massa do elemento 1 kg; Volume 0.000667 m3
Resíduos:
- embalagem: re170203 Plástico. (componente de resíduo); rendimento 0.003 kg; Código LER 17 02 03; Massa do elemento 1 kg; Volume 0.001667 m3

**mt20ame030a** m Rufo metálico de chapa de aço galvanizado, espessura 0,6 mm e desenvolvimento 160 mm
Dados técnicos: Custo energético 19.493 MJ; Emissão de CO2 1.953 kg; Código LER 17 04 05; Massa do elemento 0.75 kg; Volume 0.000357 m3
Resíduos:
- embalagem: re170203 Plástico; rendimento 0.007 kg

**mt22www010b** Un Cartucho de 290 ml de vedante adesivo monocomponente
Dados técnicos: Custo energético 70.388 MJ; Emissão de CO2 3.428 kg; Código LER 17 09 04; Massa do elemento 0.421 kg; Volume 0.000281 m3
Resíduos:
- embalagem: re170203 Plástico; rendimento 0.1 kg
