# Moldura para vão de fachada, de bloco cerâmico furado

- Propriedade do ficheiro: CYPE Ingenieros S.A.
- Formato: FIEBDC-3/2016
- Programa: Gerador de preços para construção civil. CYPE Ingenieros, S.A.
- Data: 14/02/2025
- Âmbito geográfico: Brasil
- Moeda: BRL
- Custos indiretos: 3 %
- Despesas gerais: 13 %
- Lucro: 6 %
- IVA: 17 %

## H Arremates e trabalhos auxiliares

### HR Arremates de fachada

#### HRC De peças cerâmicas

**HRC010** m Moldura para vão de fachada, de bloco cerâmico furado.
Moldura para vão de fachada com alvenaria cerâmica furado de 11,5 cm de largura e 4 cm de espessura, para revestir, travada na parede existente e assente com argamassa de cimento, confeccionada em obra, com aditivo hidrófugo, dosificação 1:6.
Critérios considerados na determinação do preço da unidade de obra: O preço não inclui o revestimento.
Inclui: Preparação da superfície de apoio. Marcação da disposição das peças. Corte das peças. Colocação de réguas e fios de prumo fixados à parede. Colocação, aprumo, nivelamento e alinhamento das peças. Rejuntamento e limpeza.
Critério de medição de projeto: Comprimento medido pelo seu maior desenvolvimento linear, segundo documentação gráfica de Projeto.
Critério de quantitativos de obra: Medir-se-á, pelo seu maior desenvolvimento linear, o comprimento realmente executado segundo especificações de Projeto, incluindo o comprimento que se poderá perder em meias esquadrias.

| Código | Un | Descrição | Rendimento | Preço | Importância |
|---|---|---|---|---|---|
| mt08aaa010a | m³ | Água. (material) | 0.006 | 3.83 | 0.023 |
| mt01arg005a | t | Areia de pedreira, para argamassa preparada em obra. (material) | 0.002 | 51.13 | 0.102 |
| mt08cem002 | kg | Cimento cinza em sacos. (material) | 0.319 | 0.63 | 0.201 |
| mt08adt010 | kg | Aditivo hidrófugo para impermeabilização de argamassas ou concretos. (material) | 0.006 | 3.06 | 0.018 |
| mt04lvc010a | Un | Bloco cerâmico furado simples, para revestir, 24x11,5x4 cm, densidade 780 kg/m³. (material) | 6 | 0.62 | 3.720 |
| mq06hor010 | h | Betoneira elétrica com uma capacidade de amassamento de 160 l. (equipamento) | 0.006 | 13.5 | 0.081 |
| mo020 | h | Pedreiro. (mão de obra) | 0.608 | 33.34 | 20.271 |
| mo113 | h | Auxiliar de serviços gerais. (mão de obra) | 0.62 | 28.94 | 17.943 |
| % | % | Custos diretos complementares | 2 % | 42.359 | 0.847 |
|  |  | Custos diretos |  |  | 43.206 |

Resíduos:
- colocação: mt01arg005a Areia de pedreira, para argamassa preparada em obra; fator de resíduo 0.00501329
- colocação: mt08cem002 Cimento cinza em sacos; fator de resíduo 0.0063
- colocação: mt08adt010 Aditivo hidrófugo para impermeabilização de argamassas ou concretos; fator de resíduo 0.055
- colocação: mt04lvc010a Bloco cerâmico furado simples, para revestir, 24x11,5x4 cm, densidade 780 kg/m³; fator de resíduo 0.0588

## Recursos

**mt08aaa010a** m³ Água
Dados técnicos: Custo energético 60.000 MJ; Emissão de CO2 30.000 kg

**mt01arg005a** t Areia de pedreira, para argamassa preparada em obra
Dados técnicos: Custo energético 75.000 MJ; Emissão de CO2 4.000 kg; Código LER 01 04 08; Massa do elemento 1000 kg; Volume 0.666667 m3

**mt08cem002** kg Cimento cinza em sacos
Dados técnicos: Custo energético 4.234 MJ; Emissão de CO2 0.734 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou concretos
Dados técnicos: Custo energético 71.130 MJ; Emissão de CO2 2.824 kg; Código LER 17 09 04; Massa do elemento 1 kg; Volume 0.000667 m3
Resíduos:
- embalagem: re170203 Plástico; rendimento 0.032 kg

**mt04lvc010a** Un Bloco cerâmico furado simples, para revestir, 24x11,5x4 cm, densidade 780 kg/m³
Dados técnicos: Custo energético 5.202 MJ; Emissão de CO2 0.344 kg; Código LER 17 01 02; Massa do elemento 1.46 kg; Volume 0.001168 m3
Resíduos:
- embalagem: re170201 Madeira; rendimento 0.006 kg
- embalagem: re170203 Plástico; rendimento 0.001 kg
