# Gárgula pré-fabricada de concreto

- Propriedade do ficheiro: CYPE Ingenieros S.A.
- Formato: FIEBDC-3/2016
- Programa: Gerador de preços para construção civil. CYPE Ingenieros, S.A.
- Data: 28/08/2025
- Âmbito geográfico: Brasil
- Moeda: BRL
- Custos indiretos: 3 %
- Despesas gerais: 13 %
- Lucro: 6 %
- IVA: 17 %

## H Arremates e trabalhos auxiliares

### HR Arremates de fachada

#### HRF Pré-fabricados de concreto

**HRF020** Un Gárgula pré-fabricada de concreto.
Gárgula pré-fabricada de concreto, de cor branca, de 65x310x50 mm e base retangular; colocação com cimento cola flexível e de grande aderência, C2 S2; e vedação e impermeabilização da junta perimetral com massa de poliuretano, aplicação prévia de primer.
Inclui: Implantação da peça. Colocação, aprumo, nivelamento e alinhamento. Vedação de juntas e limpeza.
Critério de medição de projeto: Número de unidades previstas, segundo documentação gráfica de Projeto.
Critério de quantitativos de obra: Medir-se-á o número de unidades realmente executadas segundo especificações de Projeto.

| Código | Un | Descrição | Rendimento | Preço | Importância |
|---|---|---|---|---|---|
| mt20wwa040 | kg | Cimento cola flexível e de grande aderência, C2 S2. (material) | 0.3 | 1.5 | 0.450 |
| mt20gpa010c | Un | Gárgula pré-fabricada de concreto, de cor branca, de 65x310x50 mm e base retangular. (material) | 1 | 9.35 | 9.350 |
| mt20wwa035 | Un | Cartucho de 250 cm³ de primer para massas. (material) | 0.016 | 16.07 | 0.257 |
| mt20wwa030 | Un | Cartucho de 310 cm³ de massa de poliuretano impermeável. (material) | 0.032 | 21.99 | 0.704 |
| mo020 | h | Pedreiro. (mão de obra) | 0.122 | 33.34 | 4.067 |
| mo113 | h | Auxiliar de serviços gerais. (mão de obra) | 0.122 | 28.94 | 3.531 |
| % | % | Custos diretos complementares | 2 % | 18.359 | 0.367 |
|  |  | Custos diretos |  |  | 18.726 |

Resíduos:
- colocação: mt20wwa040 Cimento cola flexível e de grande aderência, C2 S2; fator de resíduo 0.07
- colocação: mt20wwa030 Cartucho de 310 cm³ de massa de poliuretano impermeável; fator de resíduo 0.06

## Recursos

**mt20wwa040** kg Cimento cola flexível e de grande aderência, C2 S2
Dados técnicos: Custo energético 4.091 MJ; Emissão de CO2 0.394 kg; Código LER 17 09 04; Massa do elemento 1 kg; Volume 0.000667 m3
Resíduos:
- embalagem: re170203 Plástico. (componente de resíduo); rendimento 0.003 kg; Código LER 17 02 03; Massa do elemento 1 kg; Volume 0.001667 m3

**mt20wwa030** Un Cartucho de 310 cm³ de massa de poliuretano impermeável
Dados técnicos: Custo energético 12.716 MJ; Emissão de CO2 0.628 kg; Código LER 17 09 04; Massa do elemento 0.021 kg; Volume 0.000014 m3
Resíduos:
- embalagem: re170203 Plástico; rendimento 0.1 kg
