# Gárgula de concreto polímero, de cor branca, de 140x220 mm de seção, assente com cimento cola

- Propriedade do ficheiro: CYPE INGENIEROS, S.A.
- Formato: FIEBDC-3/2002
- Âmbito geográfico: Brasil
- Custos indiretos: 3.00 %
- Despesas gerais: 13.00 %
- Lucro: 6.00 %
- IVA: 17.00 %

**HRG010** Un Gárgula de concreto polímero, de cor branca, de 140x220 mm de seção, assente com cimento cola.
Formação de gárgula de concreto polímero, de cor branca, de 140x220 mm de seção, de superfície polida e base retangular, com pingadeira inferior, assente com uma camada de cimento cola flexível. Inclusive nivelação e arremate da impermeabilização em caso necessário.
Inclui: Marcação da disposição das peças. Colocação, aprume, nivelação e alinhamento. Vedação de juntas e limpeza.
Critério de medição de projeto: Número de unidades previstas, segundo documentação gráfica de Projeto.
Critério de quantitativos de obra: Medir-se-á o número de unidades realmente executadas segundo especificações de Projeto.

| Código | Un | Descrição | Rendimento | Preço | Importância |
|---|---|---|---|---|---|
| mt20wwa040 | kg | Cimento cola flexível e de grande aderência. (material) | 0.300 | 0.33 | 0.10 |
| mt20ghp010g | Un | Gárgula de concreto polímero, de cor branca, de 140x220 mm de seção, de superfície polida e base retangular, com pingadeira inferior. (material) | 1.000 | 7.34 | 7.34 |
| mt20wwa035 | Un | Caixa de primer para pastas (250 cm³). (material) | 0.016 | 3.54 | 0.06 |
| mt20wwa030 | Un | Caixa de pasta de poliuretano impermeável (310 cm³). (material) | 0.032 | 3.48 | 0.11 |
| mo020 | h | Pedreiro. (mão de obra) | 0.129 | 18.71 | 2.41 |
| mo113 | h | Auxiliar de serviços gerais. (mão de obra) | 0.129 | 12.05 | 1.55 |
| % | % | Custos diretos complementares | 2 % | 11.57 | 0.23 |
|  |  | Custos diretos |  |  | 11.80 |
