# Aquecedor de passagem a gás, convencional

- Propriedade do ficheiro: CYPE Ingenieros S.A.
- Formato: FIEBDC-3/2016
- Programa: Gerador de preços para construção civil. CYPE Ingenieros, S.A.
- Data: 14/02/2025
- Âmbito geográfico: Brasil
- Moeda: BRL
- Custos indiretos: 3 %
- Despesas gerais: 13 %
- Lucro: 6 %
- IVA: 17 %

## I Instalações

### IC Aquecimento, refrigeração, climatização e água quente

#### ICA Água quente

**ICA030** Un Aquecedor de passagem a gás, convencional.
Aquecedor de passagem a gás N, para o serviço de água quente, mural vertical, para utilização interior, câmara de combustão estanque, acendimento eletrônico à rede elétrica, sem chama piloto, baixo nível de emissões de NOx, controle termostático da temperatura, ecrã tátil a cores, válido para dutos de evacuação de gases de até 4 m, vazão de água quente 12 l/min, potência de água quente de 4,1 a 20,7 kW, eficiência a 100% de carga nominal 90%, eficiência a 30% de carga nominal 91%, eficiência energética classe A+, perfil de consumo S, dimensões 575x335x180 mm, peso 13 kg, com dispositivo de controle de evacuação dos produtos da combustão e controle de chama por sonda de ionização. Sem incluir o duto para evacuação dos produtos da combustão. Inclusive suporte e ancoragens de fixação a paramento vertical, registro de esfera, tubos de ligação flexíveis. Totalmente montado, ligado e testado.
Inclui: Marcação do aparelho. Fixação em paramento com elementos de ancoragem. Colocação do aparelho e acessórios. Ligação com a rede de abastecimento de água. Ligação à rede elétrica e de terra. Colocação em funcionamento.
Critério de medição de projeto: Número de unidades previstas, segundo documentação gráfica de Projeto.
Critério de quantitativos de obra: Medir-se-á o número de unidades realmente executadas segundo especificações de Projeto.

| Código | Un | Descrição | Rendimento | Preço | Importância |
|---|---|---|---|---|---|
| mt38cgj015aa | Un | Aquecedor de passagem a gás N, para o serviço de água quente, mural vertical, para utilização interior, câmara de combustão estanque, acendimento eletrônico à rede elétrica, sem chama piloto, baixo nível de emissões de NOx, controle termostático da temperatura, ecrã tátil a cores, válido para dutos de evacuação de gases de até 4 m, vazão de água quente 12 l/min, potência de água quente de 4,1 a 20,7 kW, eficiência a 100% de carga nominal 90%, eficiência a 30% de carga nominal 91%, eficiência energética classe A+, perfil de consumo S, dimensões 575x335x180 mm, peso 13 kg, com dispositivo de controle de evacuação dos produtos da combustão e controle de chama por sonda de ionização. (material) | 1 | 4988.62 | 4988.620 |
| mt37sve010c | Un | Registro de esfera de latão niquelado para enroscar de 3/4". (material) | 1 | 21.98 | 21.980 |
| mt38tew010a | Un | Tubo de ligação flexível de 20 cm e 1/2" de diâmetro. (material) | 2 | 59.62 | 119.240 |
| mt38www011 | Un | Material auxiliar para instalações de água quente (material) | 1 | 10.81 | 10.810 |
| mo004 | h | Montador de instalações de calefação. (mão de obra) | 2.43 | 42.82 | 104.053 |
| mo103 | h | Ajudante de montador de instalações de calefação. (mão de obra) | 2.43 | 32.08 | 77.954 |
| % | % | Custos diretos complementares | 2 % | 5322.657 | 106.453 |
|  |  | Custos diretos |  |  | 5429.110 |

## Recursos

**mt38cgj015aa** Un Aquecedor de passagem a gás N
Dados técnicos: Custo energético 666.834 MJ; Emissão de CO2 43.635 kg
Resíduos:
- embalagem: re150101 Embalagens de papel e cartão. (componente de resíduo); rendimento 1.576 kg; Código LER 15 01 01; Massa do elemento 1 kg; Volume 0.001333 m3

**mt37sve010c** Un Registro de esfera de latão niquelado para enroscar de 3/4"
Dados técnicos: Custo energético 720.409 MJ; Emissão de CO2 48.441 kg
Resíduos:
- embalagem: re150101 Embalagens de papel e cartão; rendimento 0.072 kg
