# Reservatório enterrado

- Propriedade do ficheiro: CYPE Ingenieros S.A.
- Formato: FIEBDC-3/2016
- Programa: Gerador de preços para construção civil. CYPE Ingenieros, S.A.
- Data: 19/06/2025
- Âmbito geográfico: Brasil
- Moeda: BRL
- Custos indiretos: 3 %
- Despesas gerais: 13 %
- Lucro: 6 %
- IVA: 17 %

## I Instalações

### IC Aquecimento, refrigeração, climatização e água quente

#### ICD Combustível líquido

**ICD010** Un Reservatório enterrado.
Reservatório certificado de óleo diesel enterrado de chapa de aço, de parede simples contido em recipiente estanque, com uma capacidade de 600 litros, para pequenos consumos individuais. Incluindo medidor de nível, regulador de nível, equipamento de proteção catódica, canalização até caldeira com tubulação de cobre de 18 mm de diâmetro protegida com bainha de PVC, boca de carga, tubulação de ventilação, tubo de pesca, tampa removível, válvulas e acessórios de ligação, e elementos de proteção de acordo com a regulamentação em vigor. Totalmente montado, ligado e testado. Sem incluir trabalhos auxiliares.
Inclui: Descarga do reservatório sobre o leito de areia. Montagem de válvulas e acessórios. Colocação da boca de carga e da tampa de registo. Colocação da tubulação de ventilação e do tubo de pesca. Colocação e fixação da canalização até à caldeira. Colocação do equipamento de proteção catódica. Ligação à rede de terra.
Critério de medição de projeto: Número de unidades previstas, segundo documentação gráfica de Projeto.
Critério de quantitativos de obra: Medir-se-á o número de unidades realmente executadas segundo especificações de Projeto.

| Código | Un | Descrição | Rendimento | Preço | Importância |
|---|---|---|---|---|---|
| mt38dep010a | Un | Reservatório de óleo diesel de chapa de aço, enterrado, de parede simples contido em recipiente estanque, com uma capacidade de 600 litros, para pequenos consumos individuais. Tratamento exterior: jateamento SA 2 1/2 e acabamento através de camada de resina de poliuretano de 600 microns de espessura. Inclusive elementos de proteção segundo norma. (material) | 1 | 4360.3 | 4360.300 |
| mt38dep022a | Un | Indicador de nível para reservatório de combustíveis líquidos. (material) | 1 | 1321.13 | 1321.130 |
| mt38dep023a | Un | Regulador de nível para reservatório de combustíveis líquidos. (material) | 1 | 247.83 | 247.830 |
| mt38dep024c | Un | Conjunto de boca de carga, válvulas e acessórios de ligação para reservatório de combustíveis líquidos. (material) | 1 | 719.64 | 719.640 |
| mt38dep026a | Un | Tampa removível de 70x70 cm, de ferro fundido, para inspeção de reservatório de combustíveis líquidos enterrado. Inclusive acessórios. (material) | 1 | 637.65 | 637.650 |
| mt43tco010ca | m | Tubo de cobre estirado a frio sem solda, diâmetro D=16/18 mm e 1 mm de espessura. (material) | 27.38 | 7.22 | 197.684 |
| mt43tco010ha | m | Tubo de cobre estirado a frio sem solda, diâmetro D=51/54 mm e 1,5 mm de espessura. (material) | 1.7 | 36.15 | 61.455 |
| mt35aia090ad | m | Tubo rígido de PVC, ligável, dobrável a quente, de cor preto, de 32 mm de diâmetro nominal, para canalização fixa na superfície. Resistência à compressão 1250 N, resistência ao impacto 2 joules, temperatura de trabalho -5°C até 60°C, com grau de proteção IP547, propriedades eléctricas: isolante, não propagador da chama. Inclusive abraçadeiras, elementos de fixação e acessórios (curvas, manguitos, tês, cotovelos e curvas flexíveis). (material) | 25 | 23.21 | 580.250 |
| mt38dep011a | Un | Equipamento de proteção catódica para reservatório de óleo diesel de chapa de aço, enterrado, de parede simples, com uma capacidade de 600 litros, para pequenos consumos individuais. (material) | 1 | 646.66 | 646.660 |
| mq07gte010c | h | Guindaste móvel de braço telescópico com uma capacidade de elevação de 30 t e 27 m de altura máxima de trabalho. (equipamento) | 0.58 | 293.57 | 170.271 |
| mo004 | h | Montador de instalações de calefação. (mão de obra) | 5.731 | 42.82 | 245.401 |
| mo103 | h | Ajudante de montador de instalações de calefação. (mão de obra) | 5.731 | 32.08 | 183.850 |
| % | % | Custos diretos complementares | 2 % | 9372.121 | 187.442 |
|  |  | Custos diretos |  |  | 9559.563 |

Resíduos:
- colocação: mt43tco010ca Tubo de cobre estirado a frio sem solda, diâmetro D=16/18 mm e 1 mm de espessura; fator de resíduo 0.044
- colocação: mt43tco010ha Tubo de cobre estirado a frio sem solda, diâmetro D=51/54 mm e 1,5 mm de espessura; fator de resíduo 0.0373674
- colocação: mt35aia090ad; fator de resíduo 0.0275

## Recursos

**mt38dep010a** Un Reservatório de óleo diesel de chapa de aço
Dados técnicos: Custo energético 2364.093 MJ; Emissão de CO2 98.928 kg
Resíduos:
- embalagem: re150101 Embalagens de papel e cartão. (componente de resíduo); rendimento 3.727 kg; Código LER 15 01 01; Massa do elemento 1 kg; Volume 0.001333 m3

**mt38dep023a** Un Regulador de nível para reservatório de combustíveis líquidos
Dados técnicos: Custo energético 67.608 MJ; Emissão de CO2 2.848 kg
Resíduos:
- embalagem: re150101 Embalagens de papel e cartão; rendimento 0.072 kg

**mt43tco010ca** m Tubo de cobre estirado a frio sem solda, diâmetro D=16/18 mm e 1 mm de espessura
Dados técnicos: Custo energético 17.693 MJ; Emissão de CO2 0.341 kg; Código LER 17 04 01; Massa do elemento 0.48 kg; Volume 0.00032 m3

**mt43tco010ha** m Tubo de cobre estirado a frio sem solda, diâmetro D=51/54 mm e 1,5 mm de espessura
Dados técnicos: Custo energético 107.263 MJ; Emissão de CO2 2.066 kg; Código LER 17 04 01; Massa do elemento 2.91 kg; Volume 0.00194 m3

**mt35aia090ad** m Tubo rígido de PVC
Dados técnicos: Custo energético 36.814 MJ; Emissão de CO2 1.828 kg; Código LER 17 02 03; Massa do elemento 0.38 kg; Volume 0.000633 m3
