# Válvula de retenção

- Propriedade do ficheiro: CYPE Ingenieros S.A.
- Formato: FIEBDC-3/2016
- Programa: Gerador de preços para construção civil. CYPE Ingenieros, S.A.
- Data: 14/02/2025
- Âmbito geográfico: Brasil
- Moeda: BRL
- Custos indiretos: 3 %
- Despesas gerais: 13 %
- Lucro: 6 %
- IVA: 17 %

## I Instalações

### IC Aquecimento, refrigeração, climatização e água quente

#### ICD Combustível líquido

**ICD135** Un Válvula de retenção.
Válvula de retenção de latão para enroscar de 3/8". Totalmente montada, ligada e testada.
Inclui: Marcação. Ligação da válvula de retenção.
Critério de medição de projeto: Número de unidades previstas, segundo documentação gráfica de Projeto.
Critério de quantitativos de obra: Medir-se-á o número de unidades realmente executadas segundo especificações de Projeto.

| Código | Un | Descrição | Rendimento | Preço | Importância |
|---|---|---|---|---|---|
| mt38dep800a | Un | Válvula de retenção de latão para enroscar de 3/8". (material) | 1 | 68.9 | 68.900 |
| mo004 | h | Montador de instalações de calefação. (mão de obra) | 0.115 | 42.82 | 4.924 |
| mo103 | h | Ajudante de montador de instalações de calefação. (mão de obra) | 0.115 | 32.08 | 3.689 |
| % | % | Custos diretos complementares | 2 % | 77.513 | 1.550 |
|  |  | Custos diretos |  |  | 79.063 |

## Recursos

**mt38dep800a** Un Válvula de retenção de latão para enroscar de 3/8"
Dados técnicos: Custo energético 511.326 MJ; Emissão de CO2 34.399 kg
Resíduos:
- embalagem: re150101 Embalagens de papel e cartão. (componente de resíduo); rendimento 0.072 kg; Código LER 15 01 01; Massa do elemento 1 kg; Volume 0.001333 m3
