# Linha frigorífica

- Propriedade do ficheiro: CYPE Ingenieros S.A.
- Formato: FIEBDC-3/2016
- Programa: Gerador de preços para construção civil. CYPE Ingenieros, S.A.
- Data: 14/02/2025
- Âmbito geográfico: Brasil
- Moeda: BRL
- Custos indiretos: 3 %
- Despesas gerais: 13 %
- Lucro: 6 %
- IVA: 17 %

## I Instalações

### IC Aquecimento, refrigeração, climatização e água quente

#### ICN Unidades autônomas de climatização

**ICN010** m Linha frigorífica.
Linha frigorífica dupla executada com tubulação para gás através de tubo de cobre sem solda, de 1/2" de diâmetro e 0,8 mm de espessura com manga isolante de espuma elastomérica, de 13 mm de diâmetro interior e 10 mm de espessura, à base de borracha sintética flexível, de estrutura celular fechada e tubulação para líquido através de tubo de cobre sem solda, de 1/4" de diâmetro e 0,8 mm de espessura com manga isolante de espuma elastomérica, de 7 mm de diâmetro interior e 10 mm de espessura, à base de borracha sintética flexível, de estrutura celular fechada.
Inclui: Implantação do percurso da linha. Proteção dos extremos. Colocação do isolamento. Montagem e fixação da linha. Abocardado. Limpeza para a sua carga.
Critério de medição de projeto: Comprimento medido segundo documentação gráfica de Projeto.
Critério de quantitativos de obra: Medir-se-á o comprimento realmente executado segundo especificações de Projeto.

| Código | Un | Descrição | Rendimento | Preço | Importância |
|---|---|---|---|---|---|
| mt42lin030a | m | Tubo de cobre sem solda, de 1/4" de diâmetro e 0,8 mm de espessura. (material) | 1 | 22.36 | 22.360 |
| mt17coe070aa | m | Manga isolante de espuma elastomérica, de 7 mm de diâmetro interior e 10 mm de espessura, à base de borracha sintética flexível, de estrutura celular fechada. (material) | 1.05 | 59.33 | 62.297 |
| mt17coe110 | l | Cola para manga isolante elastomérica. (material) | 0.021 | 141.69 | 2.975 |
| mt42lin030c | m | Tubo de cobre sem solda, de 1/2" de diâmetro e 0,8 mm de espessura. (material) | 1 | 34.73 | 34.730 |
| mt17coe070ca | m | Manga isolante de espuma elastomérica, de 13 mm de diâmetro interior e 10 mm de espessura, à base de borracha sintética flexível, de estrutura celular fechada. (material) | 1.05 | 73.04 | 76.692 |
| mo005 | h | Instalador de ar condicionado. (mão de obra) | 0.224 | 42.82 | 9.592 |
| mo104 | h | Ajudante de instalador de ar condicionado. (mão de obra) | 0.224 | 32.08 | 7.186 |
| % | % | Custos diretos complementares | 2 % | 215.832 | 4.317 |
|  |  | Custos diretos |  |  | 220.149 |

Resíduos:
- colocação: mt42lin030a Tubo de cobre sem solda, de 1/4" de diâmetro e 0,8 mm de espessura; fator de resíduo 0.044
- colocação: mt17coe070aa; fator de resíduo 0.067071
- colocação: mt42lin030c Tubo de cobre sem solda, de 1/2" de diâmetro e 0,8 mm de espessura; fator de resíduo 0.0433795
- colocação: mt17coe070ca; fator de resíduo 0.0663275

## Recursos

**mt42lin030a** m Tubo de cobre sem solda, de 1/4" de diâmetro e 0,8 mm de espessura
Dados técnicos: Custo energético 11.427 MJ; Emissão de CO2 0.220 kg; Código LER 17 04 01; Massa do elemento 0.31 kg; Volume 0.000207 m3

**mt17coe070aa** m Manga isolante de espuma elastomérica
Dados técnicos: Custo energético 9.692 MJ; Emissão de CO2 0.424 kg; Código LER 17 02 03; Massa do elemento 0.106186 kg; Volume 0.000177 m3
Resíduos:
- embalagem: re170203 Plástico. (componente de resíduo); rendimento 0.003 kg; Código LER 17 02 03; Massa do elemento 1 kg; Volume 0.001667 m3

**mt42lin030c** m Tubo de cobre sem solda, de 1/2" de diâmetro e 0,8 mm de espessura
Dados técnicos: Custo energético 14.375 MJ; Emissão de CO2 0.277 kg; Código LER 17 04 01; Massa do elemento 0.39 kg; Volume 0.00026 m3

**mt17coe070ca** m Manga isolante de espuma elastomérica
Dados técnicos: Custo energético 11.912 MJ; Emissão de CO2 0.521 kg; Código LER 17 02 03; Massa do elemento 0.1307 kg; Volume 0.000218 m3
Resíduos:
- embalagem: re170203 Plástico; rendimento 0.003 kg
