# Controle para climatizador evaporativo

- Propriedade do ficheiro: CYPE Ingenieros S.A.
- Formato: FIEBDC-3/2016
- Programa: Gerador de preços para construção civil. CYPE Ingenieros, S.A.
- Data: 14/02/2025
- Âmbito geográfico: Brasil
- Moeda: BRL
- Custos indiretos: 3 %
- Despesas gerais: 13 %
- Lucro: 6 %
- IVA: 17 %

## I Instalações

### IC Aquecimento, refrigeração, climatização e água quente

#### ICP Bioclimatização

**ICP020** Un Controle para climatizador evaporativo.
Sistema de controle, para um ou vários climatizadores evaporativos, formado por comando digital de controle, de parede, com controle da umidade e da temperatura através de 3 programas configuráveis, comunicação através do protocolo Modbus de até 41 climatizadores evaporativos controlados pelo mesmo comando, com sensor de umidade e temperatura, para instalação no interior. Totalmente montado, ligado e testado.
Inclui: Marcação. Colocação e fixação dos elementos. Ligação.
Critério de medição de projeto: Número de unidades previstas, segundo documentação gráfica de Projeto.
Critério de quantitativos de obra: Medir-se-á o número de unidades realmente executadas segundo especificações de Projeto.

| Código | Un | Descrição | Rendimento | Preço | Importância |
|---|---|---|---|---|---|
| mt42ter020a | Un | Comando digital de controle, de parede, com controle da umidade e da temperatura através de 3 programas configuráveis, comunicação através do protocolo Modbus de até 41 climatizadores evaporativos controlados pelo mesmo comando, com sistema pre-cooling antes do arranque para evitar introduzir ar quente, secagem de filtros prévia à paragem, programação diária e semanal até 8 eventos, identificação de falhos e origem destes e ligação a sensor externo de temperatura e umidade. (material) | 1 | 1962.13 | 1962.130 |
| mt42ter021a | Un | Sensor de umidade e temperatura, para instalação no interior, para ligação a comando digital para controle à distância de climatizador evaporativo e comunicação através do protocolo Modbus, alimentação a 12 V. (material) | 1 | 2281.89 | 2281.890 |
| mo005 | h | Instalador de ar condicionado. (mão de obra) | 0.337 | 42.82 | 14.430 |
| mo104 | h | Ajudante de instalador de ar condicionado. (mão de obra) | 0.337 | 32.08 | 10.811 |
| % | % | Custos diretos complementares | 2 % | 4269.261 | 85.385 |
|  |  | Custos diretos |  |  | 4354.646 |

## Recursos

**mt42ter020a** Un Comando digital de controle
Dados técnicos: Custo energético 22.436 MJ; Emissão de CO2 1.721 kg
Resíduos:
- embalagem: re150101 Embalagens de papel e cartão. (componente de resíduo); rendimento 0.086 kg; Código LER 15 01 01; Massa do elemento 1 kg; Volume 0.001333 m3

**mt42ter021a** Un Sensor de umidade e temperatura
Dados técnicos: Custo energético 9.413 MJ; Emissão de CO2 0.526 kg
Resíduos:
- embalagem: re150101 Embalagens de papel e cartão; rendimento 0.038 kg
