# Ventilador

- Propriedade do ficheiro: CYPE Ingenieros S.A.
- Formato: FIEBDC-3/2016
- Programa: Gerador de preços para construção civil. CYPE Ingenieros, S.A.
- Data: 14/02/2025
- Âmbito geográfico: Brasil
- Moeda: BRL
- Custos indiretos: 3 %
- Despesas gerais: 13 %
- Lucro: 6 %
- IVA: 17 %

## I Instalações

### IC Aquecimento, refrigeração, climatização e água quente

#### ICR Sistemas de condução de ar

**ICR001** Un Ventilador.
Ventilador helicoidal mural com hélice de plástico reforçada com fibra de vidro, motor para alimentação monofásica a 230 V e 50 Hz de frequência, com proteção térmica, isolamento classe F, grau de proteção IP65 e caixa de bornes ignífuga com condensador, de 2500 r.p.m., potência absorvida 0,25 kW, vazão máxima 2160 m³/h, nível de pressão sonora 65 dBA. Inclusive acessórios e elementos de fixação.
Inclui: Marcação. Colocação e fixação do ventilador. Ligação e verificação do seu correto funcionamento.
Critério de medição de projeto: Número de unidades previstas, segundo documentação gráfica de Projeto.
Critério de quantitativos de obra: Medir-se-á o número de unidades realmente executadas segundo especificações de Projeto.

| Código | Un | Descrição | Rendimento | Preço | Importância |
|---|---|---|---|---|---|
| mt42vsp205a | Un | Ventilador helicoidal mural com hélice de plástico reforçada com fibra de vidro, motor para alimentação monofásica a 230 V e 50 Hz de frequência, com proteção térmica, isolamento classe F, grau de proteção IP65 e caixa de bornes ignífuga com condensador, de 2500 r.p.m., potência absorvida 0,25 kW, vazão máxima 2160 m³/h, nível de pressão sonora 65 dBA. (material) | 1 | 3847.39 | 3847.390 |
| mt42vsp900a | Un | Acessórios e elementos de fixação de ventilador helicoidal mural. (material) | 1 | 288.83 | 288.830 |
| mo011 | h | Montador. (mão de obra) | 4.519 | 42.82 | 193.504 |
| mo080 | h | Ajudante de montador. (mão de obra) | 4.519 | 31.49 | 142.303 |
| % | % | Custos diretos complementares | 2 % | 4472.027 | 89.441 |
|  |  | Custos diretos |  |  | 4561.468 |

## Recursos

**mt42vsp205a** Un Ventilador helicoidal mural com hélice de plástico reforçada com fibra de vidro
Dados técnicos: Custo energético 158.243 MJ; Emissão de CO2 9.109 kg
Resíduos:
- embalagem: re150101 Embalagens de papel e cartão. (componente de resíduo); rendimento 1.483 kg; Código LER 15 01 01; Massa do elemento 1 kg; Volume 0.001333 m3
