# Comporta de regulação da vazão de ar

- Propriedade do ficheiro: CYPE Ingenieros S.A.
- Formato: FIEBDC-3/2016
- Programa: Gerador de preços para construção civil. CYPE Ingenieros, S.A.
- Data: 29/05/2024
- Âmbito geográfico: Brasil
- Moeda: BRL
- Custos indiretos: 3 %
- Despesas gerais: 13 %
- Lucro: 6 %
- IVA: 17 %

## I Instalações

### IC Aquecimento, refrigeração, climatização e água quente

#### ICR Sistemas de condução de ar

**ICR065** Un Comporta de regulação da vazão de ar.
Comporta retangular para a regulação da vazão de ar e a pressão ou para o fecho de dutos em instalações de ventilação com lâminas ensambladas no mesmo sentido, de 200x180 mm, lâminas perfiladas de chapa de aço galvanizado, eixos e alavancas exteriores de aço zincado, casquilhos de plástico especial, acionamento situado no lado direito da comporta. Inclusive acessórios de montagem e elementos de fixação.
Inclui: Marcação. Fixação da comporta. Ligação ao duto. Verificação do seu correto funcionamento.
Critério de medição de projeto: Número de unidades previstas, segundo documentação gráfica de Projeto.
Critério de quantitativos de obra: Medir-se-á o número de unidades realmente executadas segundo especificações de Projeto.

| Código | Un | Descrição | Rendimento | Preço | Importância |
|---|---|---|---|---|---|
| mt42trx360ia1a | Un | Comporta retangular para a regulação da vazão de ar e a pressão ou para o fecho de dutos em instalações de ventilação com lâminas ensambladas no mesmo sentido, de 200x180 mm, lâminas perfiladas de chapa de aço galvanizado, eixos e alavancas exteriores de aço zincado, casquilhos de plástico especial, acionamento situado no lado direito da comporta. (material) | 1 | 713.02 | 713.020 |
| mo005 | h | Instalador de ar condicionado. (mão de obra) | 0.174 | 40.91 | 7.118 |
| mo104 | h | Ajudante de instalador de ar condicionado. (mão de obra) | 0.174 | 30.78 | 5.356 |
| % | % | Custos diretos complementares | 2 % | 725.494 | 14.510 |
|  |  | Custos diretos |  |  | 740.004 |

## Recursos

**mt42trx360ia1a** Un Comporta retangular para a regulação da vazão de ar e a pressão ou para o fecho de dutos em instalações de ventilação
Dados técnicos: Custo energético 6.497 MJ; Emissão de CO2 0.432 kg
Resíduos:
- embalagem: re150101 Embalagens de papel e cartão. (componente de resíduo); rendimento 0.133 kg; Código LER 15 01 01; Massa do elemento 1 kg; Volume 0.001333 m3
- embalagem: re170203 Plástico. (componente de resíduo); rendimento 0.066 kg; Código LER 17 02 03; Massa do elemento 1 kg; Volume 0.001667 m3
