# Caixa pré-fabricada com coletor

- Propriedade do ficheiro: CYPE Ingenieros S.A.
- Formato: FIEBDC-3/2016
- Programa: Gerador de preços para construção civil. CYPE Ingenieros, S.A.
- Data: 14/02/2025
- Âmbito geográfico: Brasil
- Moeda: BRL
- Custos indiretos: 3 %
- Despesas gerais: 13 %
- Lucro: 6 %
- IVA: 17 %

## I Instalações

### IC Aquecimento, refrigeração, climatização e água quente

#### ICU Geotermia

**ICU020** Un Caixa pré-fabricada com coletor.
Caixa para a ligação de sondas geotérmicas, de polietileno (PE), dimensões exteriores 660x460x500 mm, com tampa, ligações de 63 mm de diâmetro e 5,8 mm de espessura com a bomba de calor geotérmica e de 32 mm de diâmetro e 2,9 mm de espessura com as sondas geotérmicas, para 4 circuitos, de 19,4 kg, com coletor formado por módulo de impulsão e módulo de retorno, de 40 mm de diâmetro, com medidor de vazão para cada circuito, registro em cada módulo e purgador de ar, sobre lastro de concreto simples C20 classe de agressividade ambiental I e tipo de ambiente rural, brita 1, consistência S50 de 15 cm de espessura.
Critérios considerados na determinação do preço da unidade de obra: O preço não inclui a escavação nem o enchimento do tardoz.
Inclui: Marcação. Concretagem e compactação do concreto na execução da base. Colocação da caixa pré-fabricada. Ligação de todos os circuitos. Colocação da tampa. Verificação do seu correto funcionamento.
Critério de medição de projeto: Número de unidades previstas, segundo documentação gráfica de Projeto.
Critério de quantitativos de obra: Medir-se-á o número de unidades realmente executadas segundo especificações de Projeto.

| Código | Un | Descrição | Rendimento | Preço | Importância |
|---|---|---|---|---|---|
| mt10hmf060ana | m³ | Concreto simples C20 classe de agressividade ambiental I e tipo de ambiente rural, brita 1, consistência S50, dosado em central, segundo ABNT NBR 8953. (material) | 0.137 | 318.46 | 43.629 |
| mt38arg010c | Un | Caixa para a ligação de sondas geotérmicas, de polietileno (PE), dimensões exteriores 660x460x500 mm, com tampa, ligações de 63 mm de diâmetro e 5,8 mm de espessura com a bomba de calor geotérmica e de 32 mm de diâmetro e 2,9 mm de espessura com as sondas geotérmicas, para 4 circuitos, de 19,4 kg, com coletor formado por módulo de impulsão e módulo de retorno, de 40 mm de diâmetro, com medidor de vazão para cada circuito, registro em cada módulo e purgador de ar. (material) | 1 | 12146.21 | 12146.210 |
| mo020 | h | Pedreiro. (mão de obra) | 1.047 | 33.34 | 34.907 |
| mo113 | h | Auxiliar de serviços gerais. (mão de obra) | 0.733 | 28.94 | 21.213 |
| mo008 | h | Encanador. (mão de obra) | 0.314 | 42.82 | 13.445 |
| % | % | Custos diretos complementares | 2 % | 12259.404 | 245.188 |
|  |  | Custos diretos |  |  | 12504.592 |

Resíduos:
- colocação: mt10hmf060ana; fator de resíduo 0.0012861

## Recursos

**mt10hmf060ana** m³ Concreto simples C20 classe de agressividade ambiental I e tipo de ambiente rural
Dados técnicos: Custo energético 1920.000 MJ; Emissão de CO2 240.000 kg; Código LER 17 01 01; Massa do elemento 2400 kg; Volume 1.6 m3

**mt38arg010c** Un Caixa para a ligação de sondas geotérmicas
Dados técnicos: Custo energético 2658.622 MJ; Emissão de CO2 94.357 kg
Resíduos:
- embalagem: re150101 Embalagens de papel e cartão. (componente de resíduo); rendimento 0.086 kg; Código LER 15 01 01; Massa do elemento 1 kg; Volume 0.001333 m3
