# Posto de carregamento de carros elétricos

- Propriedade do ficheiro: CYPE Ingenieros S.A.
- Formato: FIEBDC-3/2016
- Programa: Gerador de preços para construção civil. CYPE Ingenieros, S.A.
- Data: 14/02/2025
- Âmbito geográfico: Brasil
- Moeda: BRL
- Custos indiretos: 3 %
- Despesas gerais: 13 %
- Lucro: 6 %
- IVA: 17 %

## I Instalações

### IE Elétricas

#### IEB Recarga de veículos elétricos

**IEB010** Un Posto de carregamento de carros elétricos.
Posto de carregamento de carros elétricos composto por caixa de carregamento de veículo elétrico, para modo de carga 3, segundo IEC 61851-1, de 166x163x82 mm, cor preto, com graus de proteção IP54 e IK10, para alimentação monofásica a 230 V e 50 Hz de frequência, de 7,4 kW de potência, com um conector tipo 2, intensidade máxima de 32 A, segundo IEC 62196, suporte de conector e 5 m de cabo, com comunicação via Wi-Fi e via Bluetooth para controle desde um smartphone, tablet ou PC através da App, indicador do estado de carga com led multicor e interruptor diferencial para proteção contra fugas de corrente contínua. Inclusive elementos de fixação.
Inclui: Marcação. Colocação. Ligação.
Critério de medição de projeto: Número de unidades previstas, segundo documentação gráfica de Projeto.
Critério de quantitativos de obra: Medir-se-á o número de unidades realmente executadas segundo especificações de Projeto.

| Código | Un | Descrição | Rendimento | Preço | Importância |
|---|---|---|---|---|---|
| mt35crg120a | Un | Caixa de carregamento de veículo elétrico, para modo de carga 3, segundo IEC 61851-1, de 166x163x82 mm, cor preto, com graus de proteção IP54 e IK10, para alimentação monofásica a 230 V e 50 Hz de frequência, de 7,4 kW de potência, com um conector tipo 2, intensidade máxima de 32 A, segundo IEC 62196, suporte de conector e 5 m de cabo, com comunicação via Wi-Fi e via Bluetooth para controle desde um smartphone, tablet ou PC através da App, indicador do estado de carga com led multicor e interruptor diferencial para proteção contra fugas de corrente contínua, inclusive elementos de fixação. (material) | 1 | 5014.33 | 5014.330 |
| mo003 | h | Eletricista. (mão de obra) | 1.122 | 42.82 | 48.044 |
| mo102 | h | Ajudante de eletricista. (mão de obra) | 1.122 | 32.08 | 35.994 |
| % | % | Custos diretos complementares | 2 % | 5098.368 | 101.967 |
|  |  | Custos diretos |  |  | 5200.335 |
