# Cabo elétrico de 450/750 V de tensão nominal

- Propriedade do ficheiro: CYPE Ingenieros S.A.
- Formato: FIEBDC-3/2016
- Programa: Gerador de preços para construção civil. CYPE Ingenieros, S.A.
- Data: 14/02/2025
- Âmbito geográfico: Brasil
- Moeda: BRL
- Custos indiretos: 3 %
- Despesas gerais: 13 %
- Lucro: 6 %
- IVA: 17 %

## I Instalações

### IE Elétricas

#### IEH Cabos

**IEH010** m Cabo elétrico de 450/750 V de tensão nominal.
Cabo unipolar, com condutor semi-rígido de cobre classe 2 de 1,5 mm² de seção e isolamento de PVC, temperatura máxima do condutor para serviço contínuo de 70°C, tensão nominal de 450/750 V. Inclusive acessórios e elementos de fixação.
Inclui: Colocação do cabo. Ligação. Verificação do seu correto funcionamento.
Critério de medição de projeto: Comprimento medido segundo documentação gráfica de Projeto.
Critério de quantitativos de obra: Medir-se-á o comprimento realmente executado segundo especificações de Projeto.

| Código | Un | Descrição | Rendimento | Preço | Importância |
|---|---|---|---|---|---|
| mt35ceb020a | m | Cabo unipolar, com condutor semi-rígido de cobre classe 2 de 1,5 mm² de seção e isolamento de PVC, temperatura máxima do condutor para serviço contínuo de 70°C, tensão nominal de 450/750 V, segundo ABNT NBR NM 247-3. (material) | 1 | 0.97 | 0.970 |
| mo003 | h | Eletricista. (mão de obra) | 0.112 | 42.82 | 4.796 |
| mo102 | h | Ajudante de eletricista. (mão de obra) | 0.112 | 32.08 | 3.593 |
| % | % | Custos diretos complementares | 2 % | 9.359 | 0.187 |
|  |  | Custos diretos |  |  | 9.546 |

Resíduos:
- colocação: mt35ceb020a; fator de resíduo 0.01652

## Recursos

**mt35ceb020a** m Cabo unipolar, com condutor semi-rígido de cobre classe 2 de 1,5 mm² de seção e isolamento de PVC
Dados técnicos: Custo energético 0.957 MJ; Emissão de CO2 0.073 kg; Código LER 17 04 11; Massa do elemento 0.025 kg; Volume 0.000017 m3
Resíduos:
- embalagem: re150101 Embalagens de papel e cartão. (componente de resíduo); rendimento 0.065 kg; Código LER 15 01 01; Massa do elemento 1 kg; Volume 0.001333 m3
