# Botão pulsador embutido, estanque

- Propriedade do ficheiro: CYPE Ingenieros S.A.
- Formato: FIEBDC-3/2016
- Programa: Gerador de preços para construção civil. CYPE Ingenieros, S.A.
- Data: 14/02/2025
- Âmbito geográfico: Brasil
- Moeda: BRL
- Custos indiretos: 3 %
- Despesas gerais: 13 %
- Lucro: 6 %
- IVA: 17 %

## I Instalações

### IE Elétricas

#### IEM Mecanismos

**IEM051** Un Botão pulsador embutido, estanque.
Botão pulsador estanque com grau de proteção IP44, unipolar (1P), de intensidade atribuída 10 AX, tensão atribuída 250 V, gama básica formado por mecanismo para botão pulsador unipolar (1P), kit de juntas para obter um grau de proteção IP44, tecla basculante para botão pulsador de material termoplástico cor branca acabamento brilhante e espelho para um elemento de material termoplástico cor branca acabamento brilhante. Instalação embutida.
Critérios considerados na determinação do preço da unidade de obra: O preço não inclui a caixa para mecanismo embutido.
Inclui: Montagem, ligação e verificação do seu correto funcionamento.
Critério de medição de projeto: Número de unidades previstas, segundo documentação gráfica de Projeto.
Critério de quantitativos de obra: Medir-se-á o número de unidades realmente executadas segundo especificações de Projeto.

| Código | Un | Descrição | Rendimento | Preço | Importância |
|---|---|---|---|---|---|
| mt33gir030a | Un | Mecanismo para botão pulsador unipolar (1P), intensidade atribuída 10 AX, tensão atribuída 250 V, para embutir. (material) | 1 | 68.82 | 68.820 |
| mt33gir032a | Un | Kit de juntas para obter um grau de proteção IP44, para interruptor, interruptor paralelo ou botão pulsador. (material) | 1 | 33.8 | 33.800 |
| mt33gir031aab | Un | Tecla basculante para botão pulsador de material termoplástico cor branca acabamento brilhante. (material) | 1 | 24.78 | 24.780 |
| mt33gir001aae | Un | Espelho para um elemento de material termoplástico cor branca acabamento brilhante. (material) | 1 | 31.61 | 31.610 |
| mo003 | h | Eletricista. (mão de obra) | 0.269 | 42.82 | 11.519 |
| % | % | Custos diretos complementares | 2 % | 170.529 | 3.411 |
|  |  | Custos diretos |  |  | 173.940 |

## Recursos

**mt33gir030a** Un Mecanismo para botão pulsador unipolar (1P), intensidade atribuída 10 AX, tensão atribuída 250 V, para embutir
Dados técnicos: Custo energético 3.888 MJ; Emissão de CO2 0.240 kg
Resíduos:
- embalagem: re150101 Embalagens de papel e cartão. (componente de resíduo); rendimento 0.057 kg; Código LER 15 01 01; Massa do elemento 1 kg; Volume 0.001333 m3
- embalagem: re170203 Plástico. (componente de resíduo); rendimento 0.005 kg; Código LER 17 02 03; Massa do elemento 1 kg; Volume 0.001667 m3

**mt33gir031aab** Un Tecla basculante para botão pulsador de material termoplástico cor branca acabamento brilhante
Dados técnicos: Custo energético 2.923 MJ; Emissão de CO2 0.170 kg
Resíduos:
- embalagem: re150101 Embalagens de papel e cartão; rendimento 0.03 kg

**mt33gir001aae** Un Espelho para um elemento de material termoplástico cor branca acabamento brilhante
Dados técnicos: Custo energético 3.019 MJ; Emissão de CO2 0.175 kg
Resíduos:
- embalagem: re150101 Embalagens de papel e cartão; rendimento 0.03 kg
